# Rehabilitación energética de techumbre plana no transitable. Sistema "ISOVER"

- Propiedad del archivo: CYPE INGENIEROS, S.A.
- Formato: FIEBDC-3/2002
- Ámbito geográfico: México
- Divisa: MXN
- Costes indirectos: 3.00 %
- Gastos generales: 13.00 %
- Beneficio industrial: 6.00 %
- IVA: 16.00 %

## Z Rehabilitación energética

### ZH Cerramientos horizontales: adición de aislamiento térmico

#### ZHA Sistemas de aislamiento por el exterior de techumbre plana

**ZHA011** m² Rehabilitación energética de techumbre plana no transitable. Sistema "ISOVER".
Rehabilitación energética de techumbre plana no transitable. Sistema "ISOVER". AISLAMIENTO TÉRMICO: panel rígido de lana de roca hidrofugada, Ixxo "ISOVER", revestido por una de sus caras con oxiasfalto y film de polipropileno termofusible, de 40 mm de espesor, resistencia térmica 1 m²K/W, conductividad térmica 0,039 W/(mK), fijado mecánicamente al soporte; IMPERMEABILIZACIÓN: tipo monocapa, adherida, formada por manto prefabricado de betún modificado con elastómero SBS, de 3,5 mm de espesor, con armado de fieltro de poliéster reforzado y estabilizado de 150 g/m².
Incluye: Revisión de la superficie soporte en la que se realiza la fijación del aislamiento de acuerdo con las exigencias de la técnica a emplear. Corte, ajuste y colocación del aislamiento con fijaciones mecánicas. Limpieza y preparación de la superficie. Colocación de la impermeabilización.
Criterio de cuantificación de proyecto: Superficie medida según documentación gráfica de Proyecto.
Criterio de cuantificación de obra: Se medirá la superficie realmente ejecutada según especificaciones de Proyecto.

| Código | Ud | Descripción | Rendimiento | Precio | Importe |
|---|---|---|---|---|---|
| mt16lri030oa | m² | Panel rígido de lana de roca hidrofugada, Ixxo "ISOVER", revestido por una de sus caras con oxiasfalto y film de polipropileno termofusible, de 40 mm de espesor, resistencia térmica 1 m²K/W, conductividad térmica 0,039 W/(mK), Euroclase F de reacción al fuego. (material) | 1.050 | 525.96 | 552.26 |
| mt16aaa020ag | Ud | Fijación mecánica para paneles aislantes de lana mineral, colocados directamente sobre la superficie soporte. (material) | 5.000 | 5.93 | 29.65 |
| mt14lga010ea | m² | Manto prefabricado de betún modificado con elastómero SBS, de 3,5 mm de espesor, masa nominal 5 kg/m², con armado de fieltro de poliéster reforzado y estabilizado de 150 g/m², con autoprotección mineral de color gris. (material) | 1.100 | 253.50 | 278.85 |
| mo054 | h | Oficial colocador de aislantes. (mano de obra) | 0.138 | 123.28 | 17.01 |
| mo101 | h | Ayudante colocador de aislantes. (mano de obra) | 0.138 | 73.05 | 10.08 |
| mo029 | h | Oficial aplicador de membranas y mantos impermeabilizantes. (mano de obra) | 0.110 | 119.98 | 13.20 |
| mo067 | h | Ayudante aplicador de membranas y mantos impermeabilizantes. (mano de obra) | 0.110 | 73.05 | 8.04 |
| % | % | Herramienta menor | 2 % | 909.09 | 18.18 |
|  |  | Costes directos |  |  | 927.27 |
