# Rehabilitación energética de instalación de calefacción

- Propiedad del archivo: CYPE INGENIEROS, S.A.
- Formato: FIEBDC-3/2002
- Ámbito geográfico: México
- Costes indirectos: 3.00 %
- Gastos generales: 13.00 %
- Beneficio industrial: 6.00 %
- IVA: 16.00 %

## Z Rehabilitación energética

### ZT Tecnologías renovables

#### ZTB Calderas de biomasa

**ZTB005** m Rehabilitación energética de instalación de calefacción, mediante el desmontaje, con medios manuales y mecánicos, de la chimenea existente, de hasta 20 m de altura, instalada en el exterior del edificio y sustitución por chimenea modular metálica, de doble pared, modelo GC-25 PLUS "NEGARRA", pared interior de acero inoxidable AISI 316L de 80 mm de diámetro y pared exterior de acero inoxidable AISI 304, con aislamiento entre paredes mediante colcha de fibra cerámica de alta densidad de 25 mm de espesor, instalada en el exterior del edificio, para caldera de pie con cámara de combustión atmosférica, de biomasa.
Incluye: Desmontaje de la chimenea y de sus accesorios. Retirada y acopio del material desmontado. Limpieza de los restos de obra. Carga mecánica del material desmontado y los restos de obra sobre camión o contenedor. Replanteo y trazado de la chimenea. Presentación de tubos y accesorios. Montaje de la chimenea. Fijación de la chimenea al paramento.

| Código | Ud | Descripción | Rendimiento | Precio | Importe |
|---|---|---|---|---|---|
| mt20cmn321p | Ud | Material auxiliar para montaje y sujeción a la obra de los tubos de doble pared, modelo GC-25 PLUS "NEGARRA", de 80 mm de diámetro interior. (material) | 1.000 | 5.82 | 5.82 |
| mt20cmn320pc | m | Tubo de doble pared, modelo GC-25 PLUS "NEGARRA", compuesto por pared interior de acero inoxidable AISI 316L de 80 mm de diámetro y pared exterior de acero inoxidable AISI 304, con aislamiento entre paredes mediante colcha de fibra cerámica de alta densidad de 25 mm de espesor, temperatura de trabajo de 450°C y puntas de temperatura de hasta 1000°C, presión de trabajo de hasta 5000 Pa, con el precio incrementado el 10% en concepto de accesorios, piezas especiales y módulos finales. (material) | 1.000 | 128.06 | 128.06 |
| mq07gte010a | h | Grúa autopropulsada de brazo telescópico con una capacidad de elevación de 12 t y 20 m de altura máxima de trabajo. (maquinaria) | 0.070 | 35.83 | 2.51 |
| mo002 | h | Oficial calefactor. (mano de obra) | 0.616 | 3.12 | 1.92 |
| mo094 | h | Ayudante calefactor. (mano de obra) | 0.616 | 2.12 | 1.31 |
| % | % | Costes directos complementarios | 2 % | 139.62 | 2.79 |
|  |  | Costes directos |  |  | 142.41 |
