# Lechada de cemento inyectada a presión, en cimentación de mampostería en seco, gravas o cascotes, para recalce de cimentación

- Propiedad del archivo: CYPE Ingenieros S.A.
- Formato: FIEBDC-3/2016
- Programa: Generador de precios de la construcción. CYPE Ingenieros, S.A.
- Fecha: 23/05/2024
- Ámbito geográfico: México
- Divisa: MXN
- Costes indirectos: 3 %
- Gastos generales: 13 %
- Beneficio industrial: 6 %
- IVA: 16 %

## C Cimentaciones

### CZ Recalces

#### CZI Refuerzo del cimiento con inyecciones

**CZI010** m³ Lechada de cemento inyectada a presión, en cimentación de mampostería en seco, gravas o cascotes, para recalce de cimentación.
Lechada de cemento a base de agua y mortero seco de retracción compensada, inyectada a presión a través de los huecos existentes en cimentación de mampostería en seco, gravas o cascotes, incrementando su capacidad portante, en recalce de cimentación.
Incluye: Preparación de la lechada. Inyección a presión de la lechada de cemento. Recogida de sobrantes y carga manual a contenedor.
Criterio de cuantificación de proyecto: Volumen medido sobre las secciones teóricas de la excavación, según documentación gráfica de Proyecto.
Criterio de cuantificación de obra: Se medirá el volumen teórico ejecutado según especificaciones de Proyecto, sin incluir los incrementos por excesos de excavación no autorizados.

| Código | Ud | Descripción | Rendimiento | Precio | Importe |
|---|---|---|---|---|---|
| mt08aaa010a | m³ | Agua. (material) | 0.5 | 22.86 | 11.430 |
| mt09reh360h | kg | Mortero seco de retracción compensada, compuesto de cemento y aditivos especiales, exento de cloruros, para uso general, para inyecciones de consolidación, en muros de mampostería. (material) | 1428.6 | 13.93 | 19900.398 |
| mq03mpi040 | h | Equipo para inyecciones de lechada de cemento, con bomba de presión y carro de perforación para taladros. (maquinaria) | 0.58 | 7044.4 | 4085.752 |
| mo042 | h | Oficial estructurista. (mano de obra) | 1.501 | 124.86 | 187.415 |
| mo089 | h | Ayudante estructurista. (mano de obra) | 1.501 | 75.97 | 114.031 |
| % | % | Herramienta menor | 2 % | 24299.026 | 485.981 |
|  |  | Costes directos |  |  | 24785.007 |

Residuos:
- colocación: mt09reh360h; factor de residuo 0.0063

## Recursos

**mt08aaa010a** m³ Agua
Datos técnicos: Coste energético 60.000 MJ; Emisión de CO2 30.000 kg

**mt09reh360h** kg Mortero seco de retracción compensada
Datos técnicos: Coste energético 7.204 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
