# Desmontaje de revestimiento exterior de fachada ventilada, polimérico, con medios manuales, y carga manual sobre camión o contenedor

- Propiedad del archivo: CYPE INGENIEROS, S.A.
- Formato: FIEBDC-3/2002
- Ámbito geográfico: México
- Divisa: MXN
- Costes indirectos: 3.00 %
- Gastos generales: 13.00 %
- Beneficio industrial: 6.00 %
- IVA: 16.00 %

**DFA010** m² Desmontaje de revestimiento exterior de fachada ventilada, polimérico, con medios manuales, y carga manual sobre camión o contenedor.
Desmontaje de revestimiento exterior de fachada ventilada, polimérico, con medios manuales, y carga manual sobre camión o contenedor.
Incluye: Desmontaje del elemento. Retirada y acopio del material desmontado. Limpieza de los restos de obra. Carga manual del material desmontado y restos de obra sobre camión o contenedor.
Criterio de cuantificación de proyecto: Superficie medida según documentación gráfica de Proyecto.
Criterio de cuantificación de obra: Se medirá la superficie realmente desmontada según especificaciones de Proyecto.
Criterio de valoración económica: El precio no incluye el desmontaje de la subestructura soporte.

| Código | Ud | Descripción | Rendimiento | Precio | Importe |
|---|---|---|---|---|---|
| mo011 | h | Oficial montador. (mano de obra) | 1.267 | 80.58 | 102.09 |
| mo080 | h | Ayudante montador. (mano de obra) | 1.267 | 47.38 | 60.03 |
| % | % | Herramienta menor | 2 % | 162.12 | 3.24 |
|  |  | Costes directos |  |  | 165.36 |
