# Aplicación manual de dos manos de imprimación

- Propiedad del archivo: CYPE INGENIEROS, S.A.
- Formato: FIEBDC-3/2002
- Ámbito geográfico: México
- Divisa: MXN
- Costes indirectos: 3.00 %
- Gastos generales: 13.00 %
- Beneficio industrial: 6.00 %
- IVA: 16.00 %

**EHO030** m² Aplicación manual de dos manos de imprimación, a base de resinas sintéticas, inhibidores de corrosión y cargas y pigmentos minerales, (rendimiento: 0,3 l/m² cada mano), para la protección y pasivación de armados de acero.
Aplicación manual de dos manos de imprimación, a base de resinas sintéticas, inhibidores de corrosión y cargas y pigmentos minerales, (rendimiento: 0,3 l/m² cada mano), para la protección y pasivación de armados de acero.
Incluye: Limpieza de la superficie soporte. Preparación de la mezcla. Aplicación del producto.
Criterio de cuantificación de proyecto: Superficie medida según documentación gráfica de Proyecto.
Criterio de cuantificación de obra: Se medirá la superficie realmente ejecutada según especificaciones de Proyecto.
Criterio de valoración económica: El precio no incluye el mortero de reparación.

| Código | Ud | Descripción | Rendimiento | Precio | Importe |
|---|---|---|---|---|---|
| mt09rew070b | kg | Imprimación, a base de resinas sintéticas, inhibidores de corrosión y cargas y pigmentos minerales, para la protección y pasivación de armados de acero (material) | 0.600 | 166.58 | 99.95 |
| mo112 | h | Peón albañil. (mano de obra) | 0.231 | 46.28 | 10.69 |
| % | % | Herramienta menor | 2 % | 110.64 | 2.21 |
|  |  | Costes directos |  |  | 112.85 |
