# Anclaje mecánico de seguridad por autoexcavado

- Propiedad del archivo: CYPE INGENIEROS, S.A.
- Formato: FIEBDC-3/2002
- Ámbito geográfico: México
- Divisa: MXN
- Costes indirectos: 3.00 %
- Gastos generales: 13.00 %
- Beneficio industrial: 6.00 %
- IVA: 16.00 %

**EHW004** Ud Anclaje mecánico de seguridad por autoexcavado, de acero galvanizado calidad 8.8, según ISO 898-1, M16x190/40, para colocar antes de la pieza a fijar, de 16 mm de diámetro y 275 mm de longitud, insertado en perforación de 30 mm de diámetro y 190 mm de profundidad, realizada mediante taladro con martillo percutor y broca, sobre elemento fisurado o no fisurado, de concreto de 20 N/mm² de resistencia característica mínima y 50 N/mm² de resistencia característica máxima.
Anclaje mecánico de seguridad por autoexcavado, de acero galvanizado calidad 8.8, según ISO 898-1, M16x190/40, para colocar antes de la pieza a fijar, de 16 mm de diámetro y 275 mm de longitud, insertado en perforación de 30 mm de diámetro y 190 mm de profundidad, realizada mediante taladro con martillo percutor y broca, sobre elemento fisurado o no fisurado, de concreto de 20 N/mm² de resistencia característica mínima y 50 N/mm² de resistencia característica máxima. Incluso replanteo, colocación de la pieza a fijar, realización de la perforación mediante taladro con martillo percutor y broca de tamaño adecuado, limpieza del polvo resultante en la perforación, con aire a presión, inserción del anclaje en la perforación, colocación del anclaje con el útil indicado por el fabricante, aplicación del par de apriete, sobre la tuerca, con llave dinamométrica y limpieza de los restos sobrantes.
Incluye: Replanteo de la posición del anclaje. Colocación de la pieza a fijar. Ejecución de la perforación. Limpieza del polvo resultante. Introducción del anclaje. Colocación del anclaje. Aplicación del par de apriete con llave dinamométrica. Limpieza de los restos sobrantes.
Criterio de cuantificación de proyecto: Número de unidades previstas, según documentación gráfica de Proyecto.
Criterio de cuantificación de obra: Se medirá el número de unidades realmente ejecutadas según especificaciones de Proyecto.

| Código | Ud | Descripción | Rendimiento | Precio | Importe |
|---|---|---|---|---|---|
| mt26ahi050p | Ud | Anclaje mecánico de seguridad por autoexcavado, de acero galvanizado calidad 8.8, según ISO 898-1, M16x190/40, para colocar antes de la pieza a fijar, de 16 mm de diámetro y 275 mm de longitud, compuesto por cuerpo con cabeza roscada y base en forma de cono, tuerca, arandela, camisa con marca de colocación y tope para casquillo de expansión y excavado, sección de plástico, y casquillo de expansión y excavado, para fijación de piezas de 40 mm de espesor máximo sobre elementos de concreto, fisurados o no fisurados. (material) | 1.000 | 522.58 | 522.58 |
| mo020 | h | Oficial albañil. (mano de obra) | 0.104 | 91.12 | 9.48 |
| mo112 | h | Peón albañil. (mano de obra) | 0.104 | 47.07 | 4.90 |
| % | % | Herramienta menor | 2 % | 536.96 | 10.74 |
|  |  | Costes directos |  |  | 547.70 |
