# Elemento de fachada de placas laminadas compactas de alta presión (HPL)

- Propiedad del archivo: CYPE INGENIEROS, S.A.
- Formato: FIEBDC-3/2002
- Ámbito geográfico: México
- Divisa: MXN
- Costes indirectos: 3.00 %
- Gastos generales: 13.00 %
- Beneficio industrial: 6.00 %
- IVA: 16.00 %

**FDA010** m² Elemento de fachada de placas laminadas compactas de alta presión (HPL), para balcones, Meteon FR "TRESPA", de 1400x700x8 mm, Uni Colours acabado White, textura satinada Satin; colocación en posición horizontal mediante el sistema TS700 de fijación vista con remaches ciegos, sobre subestructura soporte de aleación de aluminio EN AW-6060 T5.
Ejecución de elemento de fachada de placas laminadas compactas de alta presión (HPL), para balcones, Meteon FR "TRESPA", de 1400x700x8 mm, Uni Colours acabado White, textura satinada Satin; colocación en posición horizontal mediante el sistema TS700 de fijación vista con remaches ciegos, sobre subestructura soporte de aleación de aluminio EN AW-6060 T5, formación de juntas, realización de encuentros y piezas especiales. Incluso tirafondos y anclajes mecánicos de expansión de acero inoxidable A2, para la fijación de la subestructura soporte.
Incluye: Preparación de los elementos de sujeción incorporados previamente a la obra. Replanteo de los ejes verticales y horizontales de las juntas. Alineación, aplomado y nivelación del revestimiento de resina termoendurecible. Fijación definitiva del revestimiento a la subestructura soporte. Limpieza final del paramento.
Criterio de cuantificación de proyecto: Superficie medida según documentación gráfica de Proyecto, sin duplicar esquinas ni encuentros, deduciendo todos los huecos.
Criterio de cuantificación de obra: Se medirá la superficie realmente ejecutada según especificaciones de Proyecto, sin duplicar esquinas ni encuentros, deduciendo todos los huecos.

| Código | Ud | Descripción | Rendimiento | Precio | Importe |
|---|---|---|---|---|---|
| mt12prt010xhaa1 | m² | Placa laminada compacta de alta presión (HPL), para balcones, Meteon FR "TRESPA", de 1400x700x8 mm, Uni Colours acabado White, textura satinada Satin, Euroclase B-s2, d0 de reacción al fuego, a base de resinas termoendurecibles que no contienen urea-formaldehído, reforzada de forma homogénea con fibras de madera certificada FSC o PEFC, con superficie decorativa EBC (Electron Beam Curing), no melamínica y con propiedades antigraffiti durante toda su vida útil, con resistencia a los rayos ultravioleta según Prueba Florida no inferior a 4-5 al contrastar con la escala de grises de ISO 105-A02; colocación en posición horizontal mediante el sistema TS700 de fijación vista con remaches ciegos, sobre subestructura soporte formada por: perfiles verticales T 110/52 de 110x52x2 mm y L 50/42 de 50x42x2 mm, de aluminio de aleación 6060 con tratamiento térmico T5 y escuadras de carga de 150x40 mm y escuadras de apoyo de 80x40 mm, de aluminio de aleación 6060 con tratamiento térmico T5; con remaches ciegos, de aluminio o de acero inoxidable A2 o A4, para la fijación del revestimiento a la subestructura soporte, tirafondos de acero inoxidable A2 y taquetes de nylon para la fijación de los perfiles a la capa principal y anclajes mecánicos de expansión, de acero inoxidable A2 para la fijación de los perfiles a la losa; con piezas especiales para la resolución de puntos singulares. (material) | 1.050 | 2073.62 | 2177.30 |
| mo052 | h | Oficial montador de sistemas de fachadas prefabricadas. (mano de obra) | 0.953 | 80.58 | 76.79 |
| mo099 | h | Ayudante montador de sistemas de fachadas prefabricadas. (mano de obra) | 0.953 | 47.38 | 45.15 |
| % | % | Herramienta menor | 3 % | 2299.24 | 68.98 |
|  |  | Costes directos |  |  | 2368.22 |
