# Capa interior de muro doble de fachada, de mampostería de tabique de barro repellable

- Propiedad del archivo: CYPE Ingenieros S.A.
- Formato: FIEBDC-3/2016
- Programa: Generador de precios de la construcción. CYPE Ingenieros, S.A.
- Fecha: 23/05/2024
- Ámbito geográfico: México
- Divisa: MXN
- Costes indirectos: 3 %
- Gastos generales: 13 %
- Beneficio industrial: 6 %
- IVA: 16 %

## F Fachadas y muros divisorios

### FF Mampostería no estructural

#### FFR Capa interior para revestir en muro doble de fachada

**FFR010** m² Capa interior de muro doble de fachada, de mampostería de tabique de barro repellable.
Capa interior de muro doble de fachada, de 7 cm de espesor, de mampostería de tabique de barro con perforaciones horizontales, repellable, 7x50x50 cm, con juntas de 10 mm de espesor, asentada con pegamento de escayola. Formación de los dinteles mediante obra de mampostería sobre canal de acero galvanizado.
Incluye: Replanteo, planta a planta. Marcado en las columnas de los niveles de referencia general de planta y de nivel de piso terminado. Asiento de la primera hilada sobre capa de mortero. Colocación y aplomado de miras de referencia. Tendido de hilos entre miras. Colocación de plomos fijos en las aristas. Colocación de las piezas por hiladas a nivel. Realización de todos los trabajos necesarios para la resolución de los huecos. Encuentro de la mampostería con la losa superior. Limpieza del paramento.
Criterio de cuantificación de proyecto: Superficie medida según documentación gráfica de Proyecto, sin duplicar esquinas ni encuentros, deduciendo los huecos de superficie mayor de 4 m². En los huecos que no se deduzcan, están incluidos los trabajos de realizar la superficie interior del hueco.
Criterio de cuantificación de obra: Se medirá la superficie realmente ejecutada según especificaciones de Proyecto, sin duplicar esquinas ni encuentros, deduciendo los huecos de superficie mayor de 4 m². En los huecos que no se deduzcan, están incluidos los trabajos de realizar la superficie interior del hueco.

| Código | Ud | Descripción | Rendimiento | Precio | Importe |
|---|---|---|---|---|---|
| mt04lhm010habe | Ud | Tabique de barro con perforaciones horizontales, repellable, 7x50x50 cm; con el precio incrementado el 20% en concepto de piezas especiales: cadenas. Según NMX-C-441-ONNCCE. (material) | 5 | 21.57 | 107.850 |
| mt09eyc010 | kg | Pegamento de escayola. (material) | 5.141 | 4.11 | 21.130 |
| mt07ali040 | m | Canal de acero galvanizado conformado en frío, sección tipo "C" calibre 22, según ASTM 653 y 654; para fijar mecánicamente con tornillos de acero. (material) | 0.26 | 48.45 | 12.597 |
| mt50spa050m | m³ | Tablón de madera de pino, dimensiones 20x7,2 cm. (material) | 0.001 | 6692.74 | 6.693 |
| mt50spa081a | Ud | Puntal metálico telescópico, de hasta 3 m de altura. (material) | 0.003 | 293.38 | 0.880 |
| mt50spa101 | kg | Clavos de acero. (material) | 0.011 | 28.53 | 0.314 |
| mo021 | h | Oficial albañil especializado en trabajos de mampostería. (mano de obra) | 0.948 | 119.98 | 113.741 |
| mo114 | h | Peón albañil especializado en trabajos de mampostería. (mano de obra) | 0.659 | 70.3 | 46.328 |
| % | % | Herramienta menor | 3 % | 309.533 | 9.286 |
|  |  | Costes directos |  |  | 318.819 |

Residuos:
- colocación: mt04lhm010habe; factor de residuo 0.021
- colocación: mt09eyc010 Pegamento de escayola; factor de residuo 0.021
- colocación: mt07ali040; factor de residuo 0.015
- colocación: mt50spa050m Tablón de madera de pino, dimensiones 20x7,2 cm; factor de residuo 1
- colocación: mt50spa081a Puntal metálico telescópico, de hasta 3 m de altura; factor de residuo 1
- colocación: mt50spa101 Clavos de acero; factor de residuo 0.0045

## Recursos

**mt04lhm010habe** Ud Tabique de barro con perforaciones horizontales
Datos técnicos: Coste energético 33.942 MJ; Emisión de CO2 2.565 kg; Código LER 17 01 02; Masa del elemento 10.8 kg; Volumen 0.00864 m3
Residuos:
- embalaje: re170201 Madera. (componente de residuo); rendimiento 0.017 kg; Código LER 17 02 01; Masa del elemento 1 kg; Volumen 0.000909 m3
- embalaje: re170203 Plástico. (componente de residuo); rendimiento 0.001 kg; Código LER 17 02 03; Masa del elemento 1 kg; Volumen 0.001667 m3

**mt09eyc010** kg Pegamento de escayola
Datos técnicos: Coste energético 3.920 MJ; Emisión de CO2 0.144 kg; Código LER 17 08 02; Masa del elemento 1 kg; Volumen 0.001 m3
Residuos:
- embalaje: re150101 Envases de papel y cartón. (componente de residuo); rendimiento 0.009 kg; Código LER 15 01 01; Masa del elemento 1 kg; Volumen 0.001333 m3
- embalaje: re170201 Madera; rendimiento 0.002 kg
- embalaje: re170203 Plástico; rendimiento 0.002 kg

**mt07ali040** m Canal de acero galvanizado conformado en frío
Datos técnicos: Coste energético 8.188 MJ; Emisión de CO2 0.425 kg; Código LER 17 04 05; Masa del elemento 0.833 kg; Volumen 0.000397 m3

**mt50spa050m** m³ Tablón de madera de pino, dimensiones 20x7,2 cm
Datos técnicos: Coste energético 78108.000 MJ; Emisión de CO2 -1069.500 kg; Código LER 17 02 01; Masa del elemento 575 kg; Volumen 0.522727 m3

**mt50spa081a** Ud Puntal metálico telescópico, de hasta 3 m de altura
Datos técnicos: Coste energético 97.317 MJ; Emisión de CO2 5.049 kg; Código LER 17 04 05; Masa del elemento 9.9 kg; Volumen 0.004714 m3

**mt50spa101** kg Clavos de acero
Datos técnicos: Coste energético 9.830 MJ; Emisión de CO2 0.510 kg; Código LER 17 04 05; Masa del elemento 1 kg; Volumen 0.000476 m3
