# Moldura de hueco de fachada, prefabricado de concreto

- Propiedad del archivo: CYPE Ingenieros S.A.
- Formato: FIEBDC-3/2016
- Programa: Generador de precios de la construcción. CYPE Ingenieros, S.A.
- Fecha: 23/05/2024
- Ámbito geográfico: México
- Divisa: MXN
- Costes indirectos: 3 %
- Gastos generales: 13 %
- Beneficio industrial: 6 %
- IVA: 16 %

## H Remates y ayudas

### HR Remates de fachada

#### HRF Prefabricados de concreto

**HRF050** m Moldura de hueco de fachada, prefabricado de concreto.
Moldura de hueco de fachada, prefabricado de concreto, de color blanco, en piezas de 160x40 mm, con anclaje metálico de acero inoxidable en su cara inferior; asentado con mortero de cemento, confeccionado en obra, con aditivo hidrófugo, dosificación 1:4; y emboquillado entre piezas y de las uniones con los muros con mortero de juntas especial para prefabricados de concreto. Incluso protector hidrófugo en base acuosa, para tratamiento superficial hidrofugante.
Incluye: Preparación de la superficie de apoyo. Replanteo de las piezas. Corte de las piezas. Colocación de reglas y plomadas sujetas al muro. Colocación, aplomado, nivelación y alineación de las piezas. Emboquillado y limpieza. Aplicación en dos capas del tratamiento superficial hidrofugante.
Criterio de cuantificación de proyecto: Longitud medida por su mayor desarrollo lineal, según documentación gráfica de Proyecto.
Criterio de cuantificación de obra: Se medirá, por su mayor desarrollo lineal, la longitud realmente ejecutada según especificaciones de Proyecto, incluyendo la longitud que pudiera perderse en ingletes.

| Código | Ud | Descripción | Rendimiento | Precio | Importe |
|---|---|---|---|---|---|
| mt08aaa010a | m³ | Agua. (material) | 0.006 | 22.86 | 0.137 |
| mt01arg005a | t | Arena de cantera, para mortero hecho en obra. (material) | 0.015 | 315.71 | 4.736 |
| mt08cem000f | kg | Cemento gris en sacos. (material) | 3.8 | 2.24 | 8.512 |
| mt08adt010 | kg | Aditivo hidrófugo para impermeabilización de morteros u concretos. (material) | 0.076 | 18.29 | 1.390 |
| mt20rhp010l | m | Moldura de hueco de fachada, prefabricado de concreto, de color blanco, en piezas de 160x40 mm, con anclaje metálico de acero inoxidable en su cara inferior. (material) | 1.1 | 218.52 | 240.372 |
| mt09mcr235 | kg | Mortero de juntas para prefabricados de concreto y piedra artificial, compuesto de cemento, agregados, pigmentos y aditivos especiales. (material) | 0.174 | 36.2 | 6.299 |
| mt28pcs010a | l | Protector hidrófugo en base acuosa, incoloro, autolimpiable, repelente del agua y la suciedad, para tratamiento superficial hidrofugante, para aplicar con brocha sobre superficies de piedra natural o piedra artificial. (material) | 0.1 | 167.62 | 16.762 |
| mq06hor010 | h | Revolvedora de concreto eléctrica con una capacidad de amasado de 160 l. (maquinaria) | 0.008 | 53.58 | 0.429 |
| mo020 | h | Oficial albañil. (mano de obra) | 0.514 | 119.98 | 61.670 |
| mo113 | h | Cabo albañil. (mano de obra) | 0.631 | 70.3 | 44.359 |
| % | % | Herramienta menor | 2 % | 384.666 | 7.693 |
|  |  | Costes directos |  |  | 392.359 |

Residuos:
- colocación: mt01arg005a Arena de cantera, para mortero hecho en obra; factor de residuo 0.00501329
- colocación: mt08cem000f Cemento gris en sacos; factor de residuo 0.0063
- colocación: mt08adt010 Aditivo hidrófugo para impermeabilización de morteros u concretos; factor de residuo 0.055
- colocación: mt20rhp010l; factor de residuo 0.0084
- colocación: mt09mcr235; factor de residuo 0.035
- colocación: mt28pcs010a; factor de residuo 0.0390762

## Recursos

**mt08aaa010a** m³ Agua
Datos técnicos: Coste energético 60.000 MJ; Emisión de CO2 30.000 kg

**mt01arg005a** t Arena de cantera, para mortero hecho en obra
Datos técnicos: Coste energético 75.000 MJ; Emisión de CO2 4.000 kg; Código LER 01 04 08; Masa del elemento 1000 kg; Volumen 0.666667 m3

**mt08cem000f** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u concretos
Datos técnicos: Coste energético 71.130 MJ; Emisión de CO2 2.824 kg; Código LER 17 09 04; Masa del elemento 1 kg; Volumen 0.000667 m3
Residuos:
- embalaje: re170203 Plástico; rendimiento 0.032 kg

**mt20rhp010l** m Moldura de hueco de fachada
Datos técnicos: Coste energético 3.139 MJ; Emisión de CO2 1.643 kg; Código LER 17 01 01; Masa del elemento 10.88 kg; Volumen 0.007253 m3
Residuos:
- embalaje: re170201 Madera; rendimiento 0.015 kg
- embalaje: re170203 Plástico; rendimiento 0.008 kg

**mt09mcr235** kg Mortero de juntas para prefabricados de concreto y piedra artificial
Datos técnicos: Coste energético 7.958 MJ; Emisión de CO2 0.580 kg; Código LER 17 09 04; Masa del elemento 1 kg; Volumen 0.000667 m3
Residuos:
- embalaje: re150101 Envases de papel y cartón; rendimiento 0.021 kg
- embalaje: re170201 Madera; rendimiento 0.006 kg
- embalaje: re170203 Plástico; rendimiento 0.009 kg

**mt28pcs010a** l Protector hidrófugo en base acuosa
Datos técnicos: Coste energético 0.564 MJ; Emisión de CO2 0.029 kg; Código LER 17 09 04; Masa del elemento 0.8 kg; Volumen 0.000533 m3
Residuos:
- embalaje: re150104 Envases metálicos. (componente de residuo); rendimiento 0.057 kg; Código LER 15 01 04; Masa del elemento 1 kg; Volumen 0.001667 m3
