# Gárgola de aluminio anodizado, de 50x50 mm de sección, asentada con masilla de silicona neutra

- Propiedad del archivo: CYPE INGENIEROS, S.A.
- Formato: FIEBDC-3/2002
- Ámbito geográfico: México
- Costes indirectos: 3.00 %
- Gastos generales: 13.00 %
- Beneficio industrial: 6.00 %
- IVA: 16.00 %

**HRG010** Ud Gárgola de aluminio anodizado, de 50x50 mm de sección, asentada con masilla de silicona neutra.
Formación de gárgola de aluminio anodizado, de 50x50 mm de sección, asentada con masilla de silicona neutra. Incluso nivelación y remate de la impermeabilización en caso necesario.
Incluye: Replanteo de las piezas. Colocación, aplomado, nivelación y alineación. Sellado de juntas y limpieza.
Criterio de cuantificación de proyecto: Número de unidades previstas, según documentación gráfica de Proyecto.
Criterio de cuantificación de obra: Se medirá el número de unidades realmente ejecutadas según especificaciones de Proyecto.

| Código | Ud | Descripción | Rendimiento | Precio | Importe |
|---|---|---|---|---|---|
| mt15sja100 | Ud | Cartucho de masilla de silicona neutra. (material) | 0.100 | 3.77 | 0.38 |
| mt20gal010a | Ud | Gárgola de aluminio anodizado, de 50x50 mm de sección, realizada a partir de perfil cuadrado de aluminio y terminada con corte formando ángulo de 45°. (material) | 1.000 | 1.66 | 1.66 |
| mo020 | h | Oficial albañil. (mano de obra) | 0.068 | 2.62 | 0.18 |
| mo113 | h | Cabo albañil. (mano de obra) | 0.068 | 1.33 | 0.09 |
| % | % | Herramienta menor | 2 % | 2.31 | 0.05 |
|  |  | Costes directos |  |  | 2.36 |
