# Cornisa de fachada realizada mediante piezas prefabricadas de concreto, de color beige, de 20x30x17 cm

- Propiedad del archivo: CYPE INGENIEROS, S.A.
- Formato: FIEBDC-3/2002
- Ámbito geográfico: México
- Costes indirectos: 3.00 %
- Gastos generales: 13.00 %
- Beneficio industrial: 6.00 %
- IVA: 16.00 %

**HRM010** m Cornisa de fachada realizada mediante piezas prefabricadas de concreto, de color beige, de 20x30x17 cm.
Formación de moldura con piezas prefabricadas de concreto, de color beige, de 20x30x17 cm, con goterón y anclaje metálico de acero inoxidable, en cornisa de fachada, asentada con mortero de cemento, confeccionado en obra, con aditivo hidrófugo, dosificación 1:4, creando una pendiente suficiente para evacuar el agua. Incluso emboquillado entre piezas y uniones con los muros con mortero de juntas especial para revestimientos de prefabricados de concreto, relleno del interior de la pieza con concreto reforzado f'c=25 MPa (250 kg/cm²), clasificación de exposición A1, tamaño máximo del agregado 20 mm, revenimiento de 5 a 10 cm premezclado y colado con grúa, colocación de los armados longitudinales de acero fy=4200 kg/cm² y tratamiento de protección suplementaria mediante aplicación sobre el conjunto de pintura hidrófuga incolora en dos capas.
Incluye: Replanteo de las piezas. Colocación, aplomado, nivelación y alineación de las piezas. Emboquillado y limpieza. Colado y compactación del concreto. Colocación del armado. Aplicación en dos capas de la pintura hidrófuga incolora.
Criterio de cuantificación de proyecto: Longitud medida a ejes, según documentación gráfica de Proyecto.
Criterio de cuantificación de obra: Se medirá, a ejes, la longitud realmente ejecutada según especificaciones de Proyecto.

| Código | Ud | Descripción | Rendimiento | Precio | Importe |
|---|---|---|---|---|---|
| mt08aaa010a | m³ | Agua. (material) | 0.006 | 1.00 | 0.01 |
| mt01arg005a | t | Arena de cantera, para mortero hecho en obra. (material) | 0.027 | 13.88 | 0.37 |
| mt08cem000f | kg | Cemento gris en sacos. (material) | 6.840 | 0.10 | 0.68 |
| mt08adt010 | kg | Aditivo hidrófugo para impermeabilización de morteros u concretos. (material) | 0.137 | 0.80 | 0.11 |
| mt20mhp020c | m | Piezas prefabricadas de concreto, color beige, de 20x30x17 cm, para formación de cornisa de fachada. (material) | 1.050 | 25.50 | 26.78 |
| mt09mcr235 | kg | Mortero de juntas para prefabricados de concreto y piedra artificial, compuesto de cemento, agregados, pigmentos y aditivos especiales. (material) | 0.282 | 1.58 | 0.45 |
| mt10haf061ci | m³ | Concreto f'c=25 MPa (250 kg/cm²), clasificación de exposición A1, tamaño máximo del agregado 20 mm, revenimiento nominal del concreto fresco de 5 a 10 mm, premezclado, según RCDF NTC Diseño y Construcción de Estructuras de Concreto (2004). (material) | 0.040 | 62.07 | 2.48 |
| mt07aco080a | kg | Acero fy=4200 kg/cm², diámetros varios, según NMX-C-407-ONNCCE. (material) | 1.776 | 0.56 | 0.99 |
| mt28pcs010 | l | Tratamiento superficial hidrofugante, de superficie invisible. (material) | 0.180 | 6.92 | 1.25 |
| mq06hor010 | h | Revolvedora de concreto. (maquinaria) | 0.014 | 1.07 | 0.01 |
| mo020 | h | Oficial albañil. (mano de obra) | 0.270 | 2.62 | 0.71 |
| mo113 | h | Cabo albañil. (mano de obra) | 0.465 | 1.33 | 0.62 |
| % | % | Herramienta menor | 2 % | 34.46 | 0.69 |
|  |  | Costes directos |  |  | 35.15 |
