# Zócalo de concreto polímero de superficie pulida, color a elegir, de 5x32,5 cm

- Propiedad del archivo: CYPE INGENIEROS, S.A.
- Formato: FIEBDC-3/2002
- Ámbito geográfico: México
- Costes indirectos: 3.00 %
- Gastos generales: 13.00 %
- Beneficio industrial: 6.00 %
- IVA: 16.00 %

**HRZ010** m Zócalo de concreto polímero de superficie pulida, color a elegir, de 5x32,5 cm.
Formación de zócalo de concreto polímero de superficie pulida, color a elegir, de 5x32,5 cm, con anclaje metálico de acero inoxidable, asentado con una capa de mortero de cemento, confeccionado en obra, con aditivo hidrófugo, dosificación 1:3, con un espesor de 15 mm, sobre la que se introducen los anclajes metálicos, previendo una junta de 5 mm entre piezas. Incluso sellado entre piezas y uniones con los cerramientos y puertas con masilla de poliuretano de gran flexibilidad.
Incluye: Replanteo de las piezas sobre el paramento. Colocación de reglas y plomadas sujetas al muro. Colocación, aplomado, nivelación y alineación. Sellado de juntas y limpieza del zócalo.
Criterio de cuantificación de proyecto: Longitud medida por su mayor desarrollo lineal, según documentación gráfica de Proyecto.
Criterio de cuantificación de obra: Se medirá, por su mayor desarrollo lineal, la longitud realmente ejecutada según especificaciones de Proyecto, incluyendo la longitud que pudiera perderse en ingletes.

| Código | Ud | Descripción | Rendimiento | Precio | Importe |
|---|---|---|---|---|---|
| mt08aaa010a | m³ | Agua. (material) | 0.006 | 1.00 | 0.01 |
| mt01arg005a | t | Arena de cantera, para mortero hecho en obra. (material) | 0.005 | 13.88 | 0.07 |
| mt08cem000f | kg | Cemento gris en sacos. (material) | 1.565 | 0.10 | 0.16 |
| mt08adt010 | kg | Aditivo hidrófugo para impermeabilización de morteros u concretos. (material) | 0.031 | 0.80 | 0.02 |
| mt20wwa040 | kg | Adhesivo cementoso flexible y de gran adherencia. (material) | 1.961 | 0.41 | 0.80 |
| mt20zhp010n | m | Zócalo de concreto polímero de superficie pulida, color a elegir, de 5x32,5 cm, con anclaje metálico de acero inoxidable. (material) | 1.050 | 34.45 | 36.17 |
| mt20wwa025 | m | Perfil de espuma de polietileno, de 6 mm de diámetro, para relleno de juntas. (material) | 0.375 | 0.32 | 0.12 |
| mt20wwa035 | Ud | Bote de imprimación para masillas (250 cm³). (material) | 0.035 | 4.43 | 0.16 |
| mt20wwa030 | Ud | Bote de masilla de poliuretano impermeable (310 cm³). (material) | 0.071 | 4.35 | 0.31 |
| mq06hor010 | h | Revolvedora de concreto. (maquinaria) | 0.006 | 1.07 | 0.01 |
| mo020 | h | Oficial albañil. (mano de obra) | 0.421 | 2.62 | 1.10 |
| mo113 | h | Cabo albañil. (mano de obra) | 0.458 | 1.33 | 0.61 |
| % | % | Herramienta menor | 2 % | 39.54 | 0.79 |
|  |  | Costes directos |  |  | 40.33 |
