# Válvula de diesel

- Propiedad del archivo: CYPE Ingenieros S.A.
- Formato: FIEBDC-3/2016
- Programa: Generador de precios de la construcción. CYPE Ingenieros, S.A.
- Fecha: 24/05/2024
- Ámbito geográfico: México
- Divisa: MXN
- Costes indirectos: 3 %
- Gastos generales: 13 %
- Beneficio industrial: 6 %
- IVA: 16 %

## I Instalaciones

### IC Calefacción, refrigeración, climatización y agua caliente sanitaria

#### ICD Combustible líquido

**ICD150** Ud Válvula de diesel.
Válvula de esfera de latón niquelado para roscar de 1 1/2". Totalmente montada, conexionada y probada.
Incluye: Replanteo. Conexión de la válvula.
Criterio de cuantificación de proyecto: Número de unidades previstas, según documentación gráfica de Proyecto.
Criterio de cuantificación de obra: Se medirá el número de unidades realmente ejecutadas según especificaciones de Proyecto.

| Código | Ud | Descripción | Rendimiento | Precio | Importe |
|---|---|---|---|---|---|
| mt37sve010f | Ud | Válvula de esfera de latón niquelado para roscar de 1 1/2". (material) | 1 | 521.27 | 521.270 |
| mo004 | h | Oficial calefactor. (mano de obra) | 0.138 | 123.28 | 17.013 |
| mo103 | h | Ayudante calefactor. (mano de obra) | 0.138 | 72.91 | 10.062 |
| % | % | Herramienta menor | 2 % | 548.345 | 10.967 |
|  |  | Costes directos |  |  | 559.312 |

## Recursos

**mt37sve010f** Ud Válvula de esfera de latón niquelado para roscar de 1 1/2"
Datos técnicos: Coste energético 1546.199 MJ; Emisión de CO2 103.901 kg
Residuos:
- embalaje: re150101 Envases de papel y cartón. (componente de residuo); rendimiento 0.072 kg; Código LER 15 01 01; Masa del elemento 1 kg; Volumen 0.001333 m3
