# Radiador toallero

- Propiedad del archivo: CYPE Ingenieros S.A.
- Formato: FIEBDC-3/2016
- Programa: Generador de precios de la construcción. CYPE Ingenieros, S.A.
- Fecha: 24/05/2024
- Ámbito geográfico: México
- Divisa: MXN
- Costes indirectos: 3 %
- Gastos generales: 13 %
- Beneficio industrial: 6 %
- IVA: 16 %

## I Instalaciones

### IC Calefacción, refrigeración, climatización y agua caliente sanitaria

#### ICE Emisores por agua para calefacción y refrigeración

**ICE050** Ud Radiador toallero.
Radiador toallero tubular de lámina de acero acabado blanco, para cuartos de baño, gama básica, de 600x1133 mm y emisión calorífica 608 kcal/h para una diferencia media de temperatura de 50°C entre el radiador y el ambiente, en instalación de calefacción centralizada por agua, para instalación con sistema bitubo. Incluso llave de paso termostática, detentor, accesorios de conexión y montaje, juego de soportes y anclajes de fijación a paramento, purgador y todos aquellos accesorios necesarios para su correcto funcionamiento. Totalmente montado, conexionado y probado.
Incluye: Replanteo mediante plantilla. Fijación en paramento mediante elementos de anclaje. Situación y fijación de las unidades. Montaje de accesorios. Conexionado con la red de conducción de agua.
Criterio de cuantificación de proyecto: Número de unidades previstas, según documentación gráfica de Proyecto.
Criterio de cuantificación de obra: Se medirá el número de unidades realmente ejecutadas según especificaciones de Proyecto.

| Código | Ud | Descripción | Rendimiento | Precio | Importe |
|---|---|---|---|---|---|
| mt38emn140d | Ud | Radiador toallero tubular de lámina de acero acabado blanco, para cuartos de baño, en instalaciones de agua caliente hasta 8 bar y 110°C, gama básica, de 600x1133 mm y emisión calorífica 608 kcal/h para una diferencia media de temperatura de 50°C entre el radiador y el ambiente. (material) | 1 | 5302.91 | 5302.910 |
| mt38emn041a | Ud | Kit de soportes y anclajes de fijación a paramento, para radiador toallero tubular, acabado blanco. (material) | 1 | 325.94 | 325.940 |
| mt38emi113 | Ud | Kit para conexión de radiador de lámina de acero a la tubería de distribución, compuesto por llave de paso termostática, detentor, enlaces y demás accesorios necesarios. (material) | 1 | 764.48 | 764.480 |
| mo004 | h | Oficial calefactor. (mano de obra) | 1.1 | 123.28 | 135.608 |
| mo103 | h | Ayudante calefactor. (mano de obra) | 1.1 | 72.91 | 80.201 |
| % | % | Herramienta menor | 2 % | 6609.139 | 132.183 |
|  |  | Costes directos |  |  | 6741.322 |

## Recursos

**mt38emn140d** Ud Radiador toallero tubular de lámina de acero acabado blanco
Datos técnicos: Coste energético 124.659 MJ; Emisión de CO2 7.688 kg
Residuos:
- embalaje: re150101 Envases de papel y cartón. (componente de residuo); rendimiento 1.484 kg; Código LER 15 01 01; Masa del elemento 1 kg; Volumen 0.001333 m3

**mt38emn041a** Ud Kit de soportes y anclajes de fijación a paramento, para radiador toallero tubular, acabado blanco
Datos técnicos: Coste energético 2.988 MJ; Emisión de CO2 0.214 kg
Residuos:
- embalaje: re150101 Envases de papel y cartón; rendimiento 0.072 kg

**mt38emi113** Ud Kit para conexión de radiador de lámina de acero a la tubería de distribución
Datos técnicos: Coste energético 66.805 MJ; Emisión de CO2 4.545 kg
Residuos:
- embalaje: re150101 Envases de papel y cartón; rendimiento 0.072 kg
