# Grupo de impulsión para colector, con centralita premontada

- Propiedad del archivo: CYPE Ingenieros S.A.
- Formato: FIEBDC-3/2016
- Programa: Generador de precios de la construcción. CYPE Ingenieros, S.A.
- Fecha: 24/10/2022
- Ámbito geográfico: México
- Divisa: MXN
- Costes indirectos: 3 %
- Gastos generales: 13 %
- Beneficio industrial: 6 %
- IVA: 16 %

## I Instalaciones

### IC Calefacción, refrigeración, climatización y agua caliente sanitaria

#### ICE Emisores por agua para calefacción y refrigeración

**ICE161** Ud Grupo de impulsión para colector, con centralita premontada.
Grupo de impulsión para control de la bomba de circulación y de la humedad en instalaciones de calefacción y refrigeración, con centralita, instalación en sala de calderas, válido para instalación de suelo radiante de hasta 15 kW, formado por centralita con sonda de temperatura exterior y sondas de temperatura de impulsión y retorno, circulador Wilo Yonos Para 15/6, termostato digital con sonda de humedad y válvula de 3 vías, con sonda de humedad y antena para conexión inalámbrica con sonda de humedad. Totalmente montado, conexionado y probado.
Incluye: Colocación y fijación del grupo de impulsión al colector. Conexionado eléctrico de la centralita y de la bomba de circulación.
Criterio de cuantificación de proyecto: Número de unidades previstas, según documentación gráfica de Proyecto.
Criterio de cuantificación de obra: Se medirá el número de unidades realmente ejecutadas según especificaciones de Proyecto.

| Código | Ud | Descripción | Rendimiento | Precio | Importe |
|---|---|---|---|---|---|
| mt38gpu025c | Ud | Grupo de impulsión para control de la bomba de circulación y de la humedad en instalaciones de calefacción y refrigeración, con centralita, instalación en sala de calderas, válido para instalación de suelo radiante de hasta 15 kW, formado por centralita con sonda de temperatura exterior y sondas de temperatura de impulsión y retorno, circulador Wilo Yonos Para 15/6, termostato digital con sonda de humedad y válvula de 3 vías, con sonda de humedad y antena para conexión inalámbrica con sonda de humedad. (material) | 1 | 66760.8 | 66760.800 |
| mo004 | h | Oficial calefactor. (mano de obra) | 0.681 | 102.98 | 70.129 |
| mo103 | h | Ayudante calefactor. (mano de obra) | 0.681 | 60.85 | 41.439 |
| % | % | Herramienta menor | 2 % | 66872.368 | 1337.447 |
|  |  | Costes directos |  |  | 68209.815 |

## Recursos

**mt38gpu025c** Ud Grupo de impulsión para control de la bomba de circulación y de la humedad en instalaciones de calefacción y
Datos técnicos: Coste energético 0.875 MJ; Emisión de CO2 1.378 kg
Residuos:
- embalaje: re150101 Envases de papel y cartón. (componente de residuo); rendimiento 1.621 kg; Código LER 15 01 01; Masa del elemento 1 kg; Volumen 0.001333 m3
