# Estufa a leña

- Propiedad del archivo: CYPE Ingenieros S.A.
- Formato: FIEBDC-3/2016
- Programa: Generador de precios de la construcción. CYPE Ingenieros, S.A.
- Fecha: 24/05/2024
- Ámbito geográfico: México
- Divisa: MXN
- Costes indirectos: 3 %
- Gastos generales: 13 %
- Beneficio industrial: 6 %
- IVA: 16 %

## I Instalaciones

### IC Calefacción, refrigeración, climatización y agua caliente sanitaria

#### ICH Chimeneas, hogares, cocinas, cassettes insertables y estufas

**ICH040** Ud Estufa a leña.
Estufa a leña, potencia térmica nominal 7,5 kW, rendimiento 75%, volumen de calefacción, calculado con un requisito de 40 W/m³, 200 m³, revestimiento de acero color inoxidable, ventilación por convección natural, compuesta de hogar de fundición, cristal cerámico resistente a los 800°C, cajón de cenizas, aire primario y aire secundario regulables manualmente y sacude-parrilla de accionamiento exterior. Incluso accesorios de conexión al ducto de evacuación de los productos de la combustión, sin incluir este ducto. Totalmente montada y conexionada.
Incluye: Replanteo de la estufa. Presentación de los elementos. Montaje de la estufa y sus accesorios. Conexión al ducto de evacuación.
Criterio de cuantificación de proyecto: Número de unidades previstas, según documentación gráfica de Proyecto.
Criterio de cuantificación de obra: Se medirá el número de unidades realmente ejecutadas según especificaciones de Proyecto.

| Código | Ud | Descripción | Rendimiento | Precio | Importe |
|---|---|---|---|---|---|
| mt38arc040da | Ud | Estufa a leña, potencia térmica nominal 7,5 kW, rendimiento 75%, volumen de calefacción, calculado con un requisito de 40 W/m³, 200 m³, revestimiento de acero color inoxidable, ventilación por convección natural, compuesta de hogar de fundición, cristal cerámico resistente a los 800°C, cajón de cenizas, aire primario y aire secundario regulables manualmente y sacude-parrilla de accionamiento exterior. (material) | 1 | 41890.86 | 41890.860 |
| mt38arc600b | Ud | Puesta en marcha y formación en el manejo de estufa a leña. (material) | 1 | 1777.87 | 1777.870 |
| mo004 | h | Oficial calefactor. (mano de obra) | 1.355 | 123.28 | 167.044 |
| mo103 | h | Ayudante calefactor. (mano de obra) | 1.355 | 72.91 | 98.793 |
| % | % | Herramienta menor | 2 % | 43934.567 | 878.691 |
|  |  | Costes directos |  |  | 44813.258 |
