# Generador de aire caliente con intercambiador de calor a gas, mural

- Propiedad del archivo: CYPE Ingenieros S.A.
- Formato: FIEBDC-3/2016
- Programa: Generador de precios de la construcción. CYPE Ingenieros, S.A.
- Fecha: 24/05/2024
- Ámbito geográfico: México
- Divisa: MXN
- Costes indirectos: 3 %
- Gastos generales: 13 %
- Beneficio industrial: 6 %
- IVA: 16 %

## I Instalaciones

### IC Calefacción, refrigeración, climatización y agua caliente sanitaria

#### ICK Unidades centralizadas de climatización a gas

**ICK020** Ud Generador de aire caliente con intercambiador de calor a gas, mural.
Generador de aire caliente con intercambiador de calor a gas, con dos escalones de potencia calorífica y ventilador de dos velocidades, para instalación mural, interior, potencia calorífica nominal 104,7 kW, rendimiento nominal 90,1%, potencia calorífica nominal útil 94,3 kW, caudal de aire nominal 8750 m³/h, dimensiones 1960x560x860 mm, alimentación eléctrica monofásica a 230 V, peso 185 kg, con cámara de combustión estanca y tiro forzado, encendido electrónico, control de llama por ionización, intercambiador de calor de acero inoxidable AISI 430, ventiladores helicoidales, encendido electrónico, equipamiento electrónico de mando, control y seguridad y envolvente de lámina de acero pintada, con aislamiento térmico, sin incluir el ducto para evacuación de los productos de la combustión. Totalmente montado, conexionado y puesto en marcha por la empresa instaladora para la comprobación de su correcto funcionamiento.
Incluye: Replanteo del generador. Colocación y fijación del generador y sus accesorios. Conexionado con las redes de conducción de agua, de gas y eléctrica. Puesta en marcha.
Criterio de cuantificación de proyecto: Número de unidades previstas, según documentación gráfica de Proyecto.
Criterio de cuantificación de obra: Se medirá el número de unidades realmente ejecutadas según especificaciones de Proyecto.

| Código | Ud | Descripción | Rendimiento | Precio | Importe |
|---|---|---|---|---|---|
| mt42tnc050u | Ud | Generador de aire caliente con intercambiador de calor a gas, con dos escalones de potencia calorífica y ventilador de dos velocidades, para instalación mural, interior, potencia calorífica nominal 104,7 kW, rendimiento nominal 90,1%, potencia calorífica nominal útil 94,3 kW, caudal de aire nominal 8750 m³/h, dimensiones 1960x560x860 mm, alimentación eléctrica monofásica a 230 V, peso 185 kg, con cámara de combustión estanca y tiro forzado, encendido electrónico, control de llama por ionización, intercambiador de calor de acero inoxidable AISI 430, ventiladores helicoidales, encendido electrónico, equipamiento electrónico de mando, control y seguridad y envolvente de lámina de acero pintada, con aislamiento térmico. (material) | 1 | 184897.6 | 184897.600 |
| mo005 | h | Oficial instalador de climatización. (mano de obra) | 5.185 | 123.28 | 639.207 |
| mo104 | h | Ayudante instalador de climatización. (mano de obra) | 5.185 | 72.91 | 378.038 |
| % | % | Herramienta menor | 2 % | 185914.845 | 3718.297 |
|  |  | Costes directos |  |  | 189633.142 |
