# Batería eléctrica

- Propiedad del archivo: CYPE Ingenieros S.A.
- Formato: FIEBDC-3/2016
- Programa: Generador de precios de la construcción. CYPE Ingenieros, S.A.
- Fecha: 24/05/2024
- Ámbito geográfico: México
- Divisa: MXN
- Costes indirectos: 3 %
- Gastos generales: 13 %
- Beneficio industrial: 6 %
- IVA: 16 %

## I Instalaciones

### IC Calefacción, refrigeración, climatización y agua caliente sanitaria

#### ICM Emisores eléctricos para calefacción

**ICM030** Ud Batería eléctrica.
Batería de calefacción eléctrica de 450 mm de diámetro, potencia calorífica de 5 kW, para alimentación monofásica a 230 V y 50 Hz de frecuencia, formada por cuerpo de lámina de acero galvanizado con cuello de conexión a ducto con junta perimetral, 2 resistencias blindadas de acero inoxidable, caja de bornes grado de protección IP40, interruptor térmico con rearme automático e interruptor térmico con rearme manual.
Incluye: Replanteo. Montaje sobre el ducto. Conexionado y comprobación de su correcto funcionamiento.
Criterio de cuantificación de proyecto: Número de unidades previstas, según documentación gráfica de Proyecto.
Criterio de cuantificación de obra: Se medirá el número de unidades realmente ejecutadas según especificaciones de Proyecto.

| Código | Ud | Descripción | Rendimiento | Precio | Importe |
|---|---|---|---|---|---|
| mt42ald420hhu | Ud | Batería de calefacción eléctrica de 450 mm de diámetro, potencia calorífica de 5 kW, para alimentación monofásica a 230 V y 50 Hz de frecuencia, formada por cuerpo de lámina de acero galvanizado con cuello de conexión a ducto con junta perimetral, 2 resistencias blindadas de acero inoxidable, caja de bornes grado de protección IP40, interruptor térmico con rearme automático e interruptor térmico con rearme manual. (material) | 1 | 20636.82 | 20636.820 |
| mo004 | h | Oficial calefactor. (mano de obra) | 0.677 | 123.28 | 83.461 |
| mo103 | h | Ayudante calefactor. (mano de obra) | 0.677 | 72.91 | 49.360 |
| % | % | Herramienta menor | 2 % | 20769.641 | 415.393 |
|  |  | Costes directos |  |  | 21185.034 |

## Recursos

**mt42ald420hhu** Ud Batería de calefacción eléctrica de 450 mm de diámetro
Datos técnicos: Coste energético 0.855 MJ; Emisión de CO2 1.346 kg
Residuos:
- embalaje: re150101 Envases de papel y cartón. (componente de residuo); rendimiento 1.584 kg; Código LER 15 01 01; Masa del elemento 1 kg; Volumen 0.001333 m3
