# Sistema de calefacción por suelo radiante eléctrico, con capa de mortero

- Propiedad del archivo: CYPE Ingenieros S.A.
- Formato: FIEBDC-3/2016
- Programa: Generador de precios de la construcción. CYPE Ingenieros, S.A.
- Fecha: 24/05/2024
- Ámbito geográfico: México
- Divisa: MXN
- Costes indirectos: 3 %
- Gastos generales: 13 %
- Beneficio industrial: 6 %
- IVA: 16 %

## I Instalaciones

### IC Calefacción, refrigeración, climatización y agua caliente sanitaria

#### ICM Emisores eléctricos para calefacción

**ICM054** m² Sistema de calefacción por suelo radiante eléctrico, con capa de mortero.
Sistema de calefacción por suelo radiante eléctrico, compuesto por lámina de polipropileno, suministrada en rollos de 12,5x1 m y 5,5 mm de espesor, adherida al soporte con adhesivo cementoso aplicado en capa fina, y cable calefactor eléctrico, con una potencia de 80 W/m², para recubrir con un contrapiso en capa fina y un piso de piedra natural o de baldosas cerámicas (no incluidos en este precio).
Incluye: Limpieza y preparación de la superficie soporte. Aplicación del adhesivo en capa fina para soporte de la lámina de desolidarización. Colocación de la lámina de desolidarización. Colocación del cable calefactor sobre la lámina de desolidarización. Conexionado y comprobación de su correcto funcionamiento.
Criterio de cuantificación de proyecto: Superficie útil, medida según documentación gráfica de Proyecto.
Criterio de cuantificación de obra: Se medirá la superficie realmente ejecutada según especificaciones de Proyecto.

| Código | Ud | Descripción | Rendimiento | Precio | Importe |
|---|---|---|---|---|---|
| mt09mcr010 | kg | Adhesivo cementoso de uso exclusivo para interiores y apto para calefacción por suelo radiante. (material) | 2 | 3.23 | 6.460 |
| mt38sch015f | m² | Lámina de polipropileno, de estructura nodular en su cara superior y revestida de geotextil no tejido en su cara inferior, para soporte del cable calefactor eléctrico, con funciones de desolidarización y equilibrio de la presión de vapor, suministrada en rollos de 12,5x1 m y 5,5 mm de espesor. (material) | 1 | 620.57 | 620.570 |
| mt38sch400aab | Ud | Bobina de cable calefactor eléctrico, con una potencia de 80 W/m², para calefacción de 0,4 m² con una potencia total de 30 W, una longitud total de 4 m y una longitud de cable frío de 4 m, para instalación sobre lámina de desolidarización, con pieza de conexión en un extremo. (material) | 2.5 | 3550.03 | 8875.075 |
| mt08aaa010a | m³ | Agua. (material) | 0.004 | 22.86 | 0.091 |
| mo004 | h | Oficial calefactor. (mano de obra) | 0.271 | 123.28 | 33.409 |
| mo103 | h | Ayudante calefactor. (mano de obra) | 0.271 | 72.91 | 19.759 |
| % | % | Herramienta menor | 2 % | 9555.364 | 191.107 |
|  |  | Costes directos |  |  | 9746.471 |

Residuos:
- colocación: mt09mcr010 Adhesivo cementoso de uso exclusivo para interiores y apto para calefacción por suelo radiante; factor de residuo 0.07
- colocación: mt38sch015f; factor de residuo 0.035

## Recursos

**mt09mcr010** kg Adhesivo cementoso de uso exclusivo para interiores y apto para calefacción por suelo radiante
Datos técnicos: Coste energético 3.871 MJ; Emisión de CO2 0.344 kg; Código LER 17 09 04; Masa del elemento 1 kg; Volumen 0.000667 m3
Residuos:
- embalaje: re170203 Plástico. (componente de residuo); rendimiento 0.003 kg; Código LER 17 02 03; Masa del elemento 1 kg; Volumen 0.001667 m3

**mt38sch015f** m² Lámina de polipropileno
Datos técnicos: Coste energético 138.228 MJ; Emisión de CO2 4.389 kg; Código LER 17 06 04; Masa del elemento 1.452 kg; Volumen 0.00242 m3
Residuos:
- embalaje: re170203 Plástico; rendimiento 0.034 kg

**mt08aaa010a** m³ Agua
Datos técnicos: Coste energético 60.000 MJ; Emisión de CO2 30.000 kg
