# Ramal para línea frigorífica de líquido y de gas

- Propiedad del archivo: CYPE Ingenieros S.A.
- Formato: FIEBDC-3/2016
- Programa: Generador de precios de la construcción. CYPE Ingenieros, S.A.
- Fecha: 24/05/2024
- Ámbito geográfico: México
- Divisa: MXN
- Costes indirectos: 3 %
- Gastos generales: 13 %
- Beneficio industrial: 6 %
- IVA: 16 %

## I Instalaciones

### IC Calefacción, refrigeración, climatización y agua caliente sanitaria

#### ICN Unidades autónomas de climatización

**ICN011** Ud Ramal para línea frigorífica de líquido y de gas.
Ramal de línea frigorífica formada por conjunto de dos colectores, uno para la línea de líquido y otro para la línea de gas, de 8 salidas cada uno, con una potencia frigorífica total mayor de 45 kW y menor o igual a 70,3 kW de las unidades interiores conectadas aguas abajo.
Incluye: Conexionado.
Criterio de cuantificación de proyecto: Número de unidades previstas, según documentación gráfica de Proyecto.
Criterio de cuantificación de obra: Se medirá el número de unidades realmente ejecutadas según especificaciones de Proyecto.

| Código | Ud | Descripción | Rendimiento | Precio | Importe |
|---|---|---|---|---|---|
| mt42sam014n | Ud | Conjunto de dos colectores, uno para la línea de líquido y otro para la línea de gas, de 8 salidas cada uno, con una potencia frigorífica total mayor de 45 kW y menor o igual a 70,3 kW de las unidades interiores conectadas aguas abajo. (material) | 1 | 10544.94 | 10544.940 |
| mo005 | h | Oficial instalador de climatización. (mano de obra) | 0.068 | 123.28 | 8.383 |
| mo104 | h | Ayudante instalador de climatización. (mano de obra) | 0.068 | 72.91 | 4.958 |
| % | % | Herramienta menor | 2 % | 10558.281 | 211.166 |
|  |  | Costes directos |  |  | 10769.447 |
