# Acumulador para agua caliente sanitaria

- Propiedad del archivo: CYPE Ingenieros S.A.
- Formato: FIEBDC-3/2016
- Programa: Generador de precios de la construcción. CYPE Ingenieros, S.A.
- Fecha: 20/04/2023
- Ámbito geográfico: México
- Divisa: MXN
- Costes indirectos: 3 %
- Gastos generales: 13 %
- Beneficio industrial: 6 %
- IVA: 16 %

## I Instalaciones

### IC Calefacción, refrigeración, climatización y agua caliente sanitaria

#### ICS Sistemas de conducción de agua

**ICS060** Ud Acumulador para agua caliente sanitaria
Acumulador para producción de agua caliente sanitaria, de 2500 l de capacidad, 1400 mm de diámetro y 2230 mm de altura, formado por cuba de acero con revestimiento bicomponente epoxi-cerámico Keramtech, aislamiento térmico de espuma de poliuretano flexible de 50 mm de espesor, revestimiento externo de skay, embellecedores, tapas de plástico y ánodo de magnesio. Incluso válvulas de corte, elementos de montaje y accesorios necesarios para su correcto funcionamiento.
Incluye: Replanteo. Colocación. Conexionado. Comprobación de su correcto funcionamiento.
Criterio de cuantificación de proyecto: Número de unidades previstas, según documentación gráfica de Proyecto.
Criterio de cuantificación de obra: Se medirá el número de unidades realmente ejecutadas según especificaciones de Proyecto.

| Código | Ud | Descripción | Rendimiento | Precio | Importe |
|---|---|---|---|---|---|
| mt38azi135cc | Ud | Acumulador para producción de agua caliente sanitaria, de 2500 l de capacidad, 1400 mm de diámetro y 2230 mm de altura, formado por cuba de acero con revestimiento bicomponente epoxi-cerámico Keramtech, aislamiento térmico de espuma de poliuretano flexible de 50 mm de espesor, revestimiento externo de skay, embellecedores, tapas de plástico y ánodo de magnesio. (material) | 1 | 128725.9 | 128725.900 |
| mt37sve010h | Ud | Válvula de esfera de latón niquelado para roscar de 2 1/2". (material) | 4 | 1540.6 | 6162.400 |
| mt38www011 | Ud | Material auxiliar para instalaciones de agua caliente sanitaria (material) | 1 | 42.97 | 42.970 |
| mo004 | h | Oficial calefactor. (mano de obra) | 3.139 | 117.96 | 370.276 |
| mo103 | h | Ayudante calefactor. (mano de obra) | 3.139 | 69.77 | 219.008 |
| % | % | Herramienta menor | 2 % | 135520.554 | 2710.411 |
|  |  | Costes directos |  |  | 138230.965 |

## Recursos

**mt38azi135cc** Ud Acumulador para producción de agua caliente sanitaria
Datos técnicos: Coste energético 8371.882 MJ; Emisión de CO2 348.579 kg
Residuos:
- embalaje: re150101 Envases de papel y cartón. (componente de residuo); rendimiento 2.546 kg; Código LER 15 01 01; Masa del elemento 1 kg; Volumen 0.001333 m3
- embalaje: re170201 Madera. (componente de residuo); rendimiento 0.652 kg; Código LER 17 02 01; Masa del elemento 1 kg; Volumen 0.000909 m3

**mt37sve010h** Ud Válvula de esfera de latón niquelado para roscar de 2 1/2"
Datos técnicos: Coste energético 2863.949 MJ; Emisión de CO2 192.401 kg
Residuos:
- embalaje: re150101 Envases de papel y cartón; rendimiento 0.072 kg
