# Válvula reguladora de presión diferencial

- Propiedad del archivo: CYPE Ingenieros S.A.
- Formato: FIEBDC-3/2016
- Programa: Generador de precios de la construcción. CYPE Ingenieros, S.A.
- Fecha: 24/05/2024
- Ámbito geográfico: México
- Divisa: MXN
- Costes indirectos: 3 %
- Gastos generales: 13 %
- Beneficio industrial: 6 %
- IVA: 16 %

## I Instalaciones

### IC Calefacción, refrigeración, climatización y agua caliente sanitaria

#### ICS Sistemas de conducción de agua

**ICS079** Ud Válvula reguladora de presión diferencial.
Válvula reguladora de presión diferencial, con cuerpo de latón, presión de tarado entre 100 y 600 mbar, conexiones macho-macho de 3/4" de diámetro. Incluso elementos de montaje y accesorios necesarios para su correcto funcionamiento.
Incluye: Replanteo. Conexionado. Comprobación de su correcto funcionamiento.
Criterio de cuantificación de proyecto: Número de unidades previstas, según documentación gráfica de Proyecto.
Criterio de cuantificación de obra: Se medirá el número de unidades realmente ejecutadas según especificaciones de Proyecto.

| Código | Ud | Descripción | Rendimiento | Precio | Importe |
|---|---|---|---|---|---|
| mt38alb770b | Ud | Válvula reguladora de presión diferencial, con cuerpo de latón, presión de tarado entre 100 y 600 mbar, conexiones macho-macho de 3/4" de diámetro. (material) | 1 | 2445.85 | 2445.850 |
| mt38www012 | Ud | Material auxiliar para instalaciones de calefacción y agua caliente sanitaria (material) | 0.1 | 62.22 | 6.222 |
| mo004 | h | Oficial calefactor. (mano de obra) | 0.136 | 123.28 | 16.766 |
| mo103 | h | Ayudante calefactor. (mano de obra) | 0.136 | 72.91 | 9.916 |
| % | % | Herramienta menor | 2 % | 2478.754 | 49.575 |
|  |  | Costes directos |  |  | 2528.329 |

## Recursos

**mt38alb770b** Ud Válvula reguladora de presión diferencial
Datos técnicos: Coste energético 511.326 MJ; Emisión de CO2 34.399 kg
Residuos:
- embalaje: re150101 Envases de papel y cartón. (componente de residuo); rendimiento 0.072 kg; Código LER 15 01 01; Masa del elemento 1 kg; Volumen 0.001333 m3
