# Válvula de equilibrado

- Propiedad del archivo: CYPE Ingenieros S.A.
- Formato: FIEBDC-3/2016
- Programa: Generador de precios de la construcción. CYPE Ingenieros, S.A.
- Fecha: 24/05/2024
- Ámbito geográfico: México
- Divisa: MXN
- Costes indirectos: 3 %
- Gastos generales: 13 %
- Beneficio industrial: 6 %
- IVA: 16 %

## I Instalaciones

### IC Calefacción, refrigeración, climatización y agua caliente sanitaria

#### ICS Sistemas de conducción de agua

**ICS097** Ud Válvula de equilibrado.
Válvula de equilibrado estático, campo de regulación de 0,23 a 21,09 m³/h, con cuerpo de bronce, tomas para medición de presión, volante con 40 posiciones de ajuste, válvula de purga, conexiones roscadas hembra de 1 1/2" de diámetro y temperatura máxima de 110°C.
Incluye: Replanteo. Colocación. Conexionado. Comprobación de su correcto funcionamiento.
Criterio de cuantificación de proyecto: Número de unidades previstas, según documentación gráfica de Proyecto.
Criterio de cuantificación de obra: Se medirá el número de unidades realmente ejecutadas según especificaciones de Proyecto.

| Código | Ud | Descripción | Rendimiento | Precio | Importe |
|---|---|---|---|---|---|
| mt38sth116ee | Ud | Válvula de equilibrado estático, campo de regulación de 0,23 a 21,09 m³/h, con cuerpo de bronce, tomas para medición de presión, volante con 40 posiciones de ajuste, válvula de purga, conexiones roscadas hembra de 1 1/2" de diámetro y temperatura máxima de 110°C. (material) | 1 | 4124.08 | 4124.080 |
| mt38www012 | Ud | Material auxiliar para instalaciones de calefacción y agua caliente sanitaria (material) | 0.05 | 62.22 | 3.111 |
| mo004 | h | Oficial calefactor. (mano de obra) | 0.546 | 123.28 | 67.311 |
| % | % | Herramienta menor | 2 % | 4194.502 | 83.890 |
|  |  | Costes directos |  |  | 4278.392 |

## Recursos

**mt38sth116ee** Ud Válvula de equilibrado estático
Datos técnicos: Coste energético 0.041 MJ; Emisión de CO2 0.065 kg
Residuos:
- embalaje: re150101 Envases de papel y cartón. (componente de residuo); rendimiento 0.077 kg; Código LER 15 01 01; Masa del elemento 1 kg; Volumen 0.001333 m3
