# Colector prefabricado de distribución de agua para uso doméstico

- Propiedad del archivo: CYPE Ingenieros S.A.
- Formato: FIEBDC-3/2016
- Programa: Generador de precios de la construcción. CYPE Ingenieros, S.A.
- Fecha: 23/05/2024
- Ámbito geográfico: México
- Divisa: MXN
- Costes indirectos: 3 %
- Gastos generales: 13 %
- Beneficio industrial: 6 %
- IVA: 16 %

## I Instalaciones

### IC Calefacción, refrigeración, climatización y agua caliente sanitaria

#### ICS Sistemas de conducción de agua

**ICS025** Ud Colector prefabricado de distribución de agua para uso doméstico.
Colector de plástico (PPSU), con tres ramales, con tapón.
Incluye: Replanteo. Montaje de las válvulas de corte. Colocación y fijación del colector. Conexión a la red de distribución. Comprobación de su correcto funcionamiento.
Criterio de cuantificación de proyecto: Número de unidades previstas, según documentación gráfica de Proyecto.
Criterio de cuantificación de obra: Se medirá el número de unidades realmente ejecutadas según especificaciones de Proyecto.

| Código | Ud | Descripción | Rendimiento | Precio | Importe |
|---|---|---|---|---|---|
| mt38tmc520b | Ud | Colector de plástico (PPSU), con tres ramales, con tapón. (material) | 1 | 293.24 | 293.240 |
| mt38www012 | Ud | Material auxiliar para instalaciones de calefacción y agua caliente sanitaria (material) | 1 | 62.22 | 62.220 |
| mo004 | h | Oficial calefactor. (mano de obra) | 0.287 | 123.28 | 35.381 |
| mo103 | h | Ayudante calefactor. (mano de obra) | 0.287 | 72.91 | 20.925 |
| % | % | Herramienta menor | 2 % | 411.766 | 8.235 |
|  |  | Costes directos |  |  | 420.001 |

Residuos:
- colocación: mt38tmc520b Colector de plástico (PPSU), con tres ramales, con tapón; factor de residuo 0.0270763

## Recursos

**mt38tmc520b** Ud Colector de plástico (PPSU), con tres ramales, con tapón
Datos técnicos: Coste energético 12.710 MJ; Emisión de CO2 0.660 kg; Código LER 17 02 03; Masa del elemento 0.131 kg; Volumen 0.000218 m3
Residuos:
- embalaje: re150101 Envases de papel y cartón. (componente de residuo); rendimiento 0.035 kg; Código LER 15 01 01; Masa del elemento 1 kg; Volumen 0.001333 m3
