# Colector

- Propiedad del archivo: CYPE Ingenieros S.A.
- Formato: FIEBDC-3/2016
- Programa: Generador de precios de la construcción. CYPE Ingenieros, S.A.
- Fecha: 24/05/2024
- Ámbito geográfico: México
- Divisa: MXN
- Costes indirectos: 3 %
- Gastos generales: 13 %
- Beneficio industrial: 6 %
- IVA: 16 %

## I Instalaciones

### IG Gases combustibles

#### IGI Instalación interior

**IGI025** Ud Colector.
Colector de cobre, con entrada de 3/4" de diámetro y tres ramales de 1/2" de diámetro, para unión roscada y manómetro de acero inoxidable. Incluso toma de tierra, elementos de montaje y demás accesorios necesarios para su correcto funcionamiento.
Incluye: Replanteo. Colocación y fijación del colector. Montaje, conexionado y comprobación de su correcto funcionamiento.
Criterio de cuantificación de proyecto: Número de unidades previstas, según documentación gráfica de Proyecto.
Criterio de cuantificación de obra: Se medirá el número de unidades realmente ejecutadas según especificaciones de Proyecto.

| Código | Ud | Descripción | Rendimiento | Precio | Importe |
|---|---|---|---|---|---|
| mt43acc010a | Ud | Colector de cobre, con entrada de 3/4" de diámetro y tres ramales de 1/2" de diámetro, para unión roscada. (material) | 1 | 1356.52 | 1356.520 |
| mt43acc020 | Ud | Manómetro de acero inoxidable para una presión de 0 a 600 mbar, de 100 mm de diámetro, rosca de conexión de 1/2" y precisión del 0,5%. (material) | 1 | 1777.79 | 1777.790 |
| mt35ttc010a | m | Conductor de cobre desnudo, de 25 mm². (material) | 2 | 38.52 | 77.040 |
| mt35ttc030 | Ud | Abrazadera de latón. (material) | 1 | 41.48 | 41.480 |
| mt35tte010b | Ud | Electrodo para red de toma de tierra cobreado con 300 µm, fabricado en acero, de 15 mm de diámetro y 2 m de longitud. (material) | 1 | 533.36 | 533.360 |
| mo010 | h | Oficial instalador de gas. (mano de obra) | 0.434 | 123.28 | 53.504 |
| mo109 | h | Ayudante instalador de gas. (mano de obra) | 0.434 | 72.91 | 31.643 |
| % | % | Herramienta menor | 2 % | 3871.337 | 77.427 |
|  |  | Costes directos |  |  | 3948.764 |

Residuos:
- colocación: mt35ttc010a Conductor de cobre desnudo, de 25 mm²; factor de residuo 0.016009

## Recursos

**mt43acc010a** Ud Colector de cobre, con entrada de 3/4" de diámetro y tres ramales de 1/2" de diámetro, para unión roscada
Datos técnicos: Coste energético 24.735 MJ; Emisión de CO2 0.537 kg
Residuos:
- embalaje: re150101 Envases de papel y cartón. (componente de residuo); rendimiento 0.072 kg; Código LER 15 01 01; Masa del elemento 1 kg; Volumen 0.001333 m3

**mt43acc020** Ud Manómetro de acero inoxidable para una presión de 0 a 600 mbar
Datos técnicos: Coste energético 11.944 MJ; Emisión de CO2 1.811 kg
Residuos:
- embalaje: re150101 Envases de papel y cartón; rendimiento 0.072 kg

**mt35ttc010a** m Conductor de cobre desnudo, de 25 mm²
Datos técnicos: Coste energético 8.237 MJ; Emisión de CO2 0.214 kg; Código LER 17 04 11; Masa del elemento 0.2225 kg; Volumen 0.000148 m3
Residuos:
- embalaje: re150101 Envases de papel y cartón; rendimiento 0.066 kg

**mt35tte010b** Ud Electrodo para red de toma de tierra cobreado con 300 µm, fabricado en acero, de 15 mm de diámetro y 2 m de longitud
Datos técnicos: Coste energético 66.127 MJ; Emisión de CO2 6.231 kg
Residuos:
- embalaje: re150101 Envases de papel y cartón; rendimiento 0.09 kg
- embalaje: re170203 Plástico. (componente de residuo); rendimiento 0.045 kg; Código LER 17 02 03; Masa del elemento 1 kg; Volumen 0.001667 m3
