# Luminaria. Instalación en superficie

- Propiedad del archivo: CYPE Ingenieros S.A.
- Formato: FIEBDC-3/2016
- Programa: Generador de precios de la construcción. CYPE Ingenieros, S.A.
- Fecha: 13/09/2023
- Ámbito geográfico: México
- Divisa: MXN
- Costes indirectos: 3 %
- Gastos generales: 13 %
- Beneficio industrial: 6 %
- IVA: 16 %

## I Instalaciones

### II Iluminación

#### III Interior

**III140** Ud Luminaria. Instalación en superficie.
Luminaria rectangular de altura reducida, de 662x240x74 mm, para 2 lámparas fluorescentes TL de 18 W, con cuerpo de luminaria de lámina de acero lacado en color blanco y lamas transversales estriadas; reflector de aluminio, acabado brillante; balasto magnético; protección IP20 y aislamiento clase F. Instalación en superficie. Incluso lámparas.
Incluye: Replanteo. Montaje, conexionado y comprobación de su correcto funcionamiento.
Criterio de cuantificación de proyecto: Número de unidades previstas, según documentación gráfica de Proyecto.
Criterio de cuantificación de obra: Se medirá el número de unidades realmente ejecutadas según especificaciones de Proyecto.

| Código | Ud | Descripción | Rendimiento | Precio | Importe |
|---|---|---|---|---|---|
| mt34lam100aa | Ud | Luminaria rectangular de altura reducida, de 662x240x74 mm, para 2 lámparas fluorescentes TL de 18 W, con cuerpo de luminaria de lámina de acero lacado en color blanco y lamas transversales estriadas; reflector de aluminio, acabado brillante; balasto magnético; protección IP20 y aislamiento clase F, para instalar en superficie. (material) | 1 | 2384.82 | 2384.820 |
| mt34tuf010k | Ud | Tubo fluorescente TL de 18 W. (material) | 2 | 245.72 | 491.440 |
| mo003 | h | Oficial electricista. (mano de obra) | 0.203 | 117.96 | 23.946 |
| mo102 | h | Ayudante electricista. (mano de obra) | 0.203 | 69.77 | 14.163 |
| % | % | Herramienta menor | 2 % | 2914.369 | 58.287 |
|  |  | Costes directos |  |  | 2972.656 |

## Recursos

**mt34lam100aa** Ud Luminaria rectangular de altura reducida
Datos técnicos: Coste energético 517.248 MJ; Emisión de CO2 37.134 kg
Residuos:
- embalaje: re150101 Envases de papel y cartón. (componente de residuo); rendimiento 0.118 kg; Código LER 15 01 01; Masa del elemento 1 kg; Volumen 0.001333 m3
- embalaje: re170203 Plástico. (componente de residuo); rendimiento 0.059 kg; Código LER 17 02 03; Masa del elemento 1 kg; Volumen 0.001667 m3
