# Luminaria. Instalación en superficie

- Propiedad del archivo: CYPE Ingenieros S.A.
- Formato: FIEBDC-3/2016
- Programa: Generador de precios de la construcción. CYPE Ingenieros, S.A.
- Fecha: 13/09/2023
- Ámbito geográfico: México
- Divisa: MXN
- Costes indirectos: 3 %
- Gastos generales: 13 %
- Beneficio industrial: 6 %
- IVA: 16 %

## I Instalaciones

### II Iluminación

#### III Interior

**III140** Ud Luminaria. Instalación en superficie.
Luminaria rectangular de techo de luz suave, de 1250x597x132 mm, para 4 lámparas fluorescentes T5 de 54 W; cuerpo de luminaria de lámina de acero acabado termoesmaltado de color blanco; óptica formada por marco de aluminio extruido acabado termoesmaltado de color blanco y difusor opal de polimetilmetacrilato (PMMA) termoconformado; balasto electrónico; protección IP20 y aislamiento clase F. Instalación en superficie. Incluso lámparas.
Incluye: Replanteo. Montaje, conexionado y comprobación de su correcto funcionamiento.
Criterio de cuantificación de proyecto: Número de unidades previstas, según documentación gráfica de Proyecto.
Criterio de cuantificación de obra: Se medirá el número de unidades realmente ejecutadas según especificaciones de Proyecto.

| Código | Ud | Descripción | Rendimiento | Precio | Importe |
|---|---|---|---|---|---|
| mt34ode200nb | Ud | Luminaria rectangular de techo de luz suave, de 1250x597x132 mm, para 4 lámparas fluorescentes T5 de 54 W; cuerpo de luminaria de lámina de acero acabado termoesmaltado de color blanco; óptica formada por marco de aluminio extruido acabado termoesmaltado de color blanco y difusor opal de polimetilmetacrilato (PMMA) termoconformado; balasto electrónico; protección IP20 y aislamiento clase F. (material) | 1 | 9356.25 | 9356.250 |
| mt34tuf010g | Ud | Tubo fluorescente T5 de 54 W. (material) | 4 | 211.64 | 846.560 |
| mo003 | h | Oficial electricista. (mano de obra) | 0.203 | 117.96 | 23.946 |
| mo102 | h | Ayudante electricista. (mano de obra) | 0.203 | 69.77 | 14.163 |
| % | % | Herramienta menor | 2 % | 10240.919 | 204.818 |
|  |  | Costes directos |  |  | 10445.737 |

## Recursos

**mt34ode200nb** Ud Luminaria rectangular de techo de luz suave
Datos técnicos: Coste energético 742.904 MJ; Emisión de CO2 48.657 kg
Residuos:
- embalaje: re150101 Envases de papel y cartón. (componente de residuo); rendimiento 0.18 kg; Código LER 15 01 01; Masa del elemento 1 kg; Volumen 0.001333 m3
- embalaje: re170203 Plástico. (componente de residuo); rendimiento 0.09 kg; Código LER 17 02 03; Masa del elemento 1 kg; Volumen 0.001667 m3
