# Proyector de aluminio inyectado

- Propiedad del archivo: CYPE INGENIEROS, S.A.
- Formato: FIEBDC-3/2002
- Ámbito geográfico: México
- Divisa: MXN
- Costes indirectos: 3.00 %
- Gastos generales: 13.00 %
- Beneficio industrial: 6.00 %
- IVA: 16.00 %

**III215** Ud Proyector de aluminio inyectado, de color negro, con tija de aluminio anodizado acabado brillante y caja portaequipos de compuesto termoplástico, no regulable, serie Carso CMH Retail, referencia 81253PV9300SPOX "LLEDÓ", de 28 W, alimentación a 220/240 V y 50-60 Hz, de 67 de diámetro y 145 mm de altura, con lámpara LED no reemplazable LED930+, temperatura de color 3000 K, óptica formada por reflector de alto rendimiento, haz de claro intensivo 16°, índice de reproducción cromática mayor de 95, flujo luminoso 2039 lúmenes, grado de protección IP20; instalación sobre carril electrificado trifásico.
Proyector de aluminio inyectado, de color negro, con tija de aluminio anodizado acabado brillante y caja portaequipos de compuesto termoplástico, no regulable, serie Carso CMH Retail, referencia 81253PV9300SPOX "LLEDÓ", de 28 W, alimentación a 220/240 V y 50-60 Hz, de 67 de diámetro y 145 mm de altura, con lámpara LED no reemplazable LED930+, temperatura de color 3000 K, óptica formada por reflector de alto rendimiento, haz de claro intensivo 16°, índice de reproducción cromática mayor de 95, flujo luminoso 2039 lúmenes, grado de protección IP20; instalación sobre carril electrificado trifásico.
Incluye: Replanteo. Montaje, conexionado y comprobación de su correcto funcionamiento.
Criterio de cuantificación de proyecto: Número de unidades previstas, según documentación gráfica de Proyecto.
Criterio de cuantificación de obra: Se medirá el número de unidades realmente ejecutadas según especificaciones de Proyecto.
Criterio de valoración económica: El precio no incluye el carril electrificado trifásico.

| Código | Ud | Descripción | Rendimiento | Precio | Importe |
|---|---|---|---|---|---|
| mt34lle220b | Ud | Proyector para carril electrificado trifásico, de aluminio inyectado, de color negro, con tija de aluminio anodizado acabado brillante y caja portaequipos de compuesto termoplástico, no regulable, serie Carso CMH Retail, referencia 81253PV9300SPOX "LLEDÓ", de 28 W, alimentación a 220/240 V y 50-60 Hz, de 67 de diámetro y 145 mm de altura, con lámpara LED no reemplazable LED930+, temperatura de color 3000 K, óptica formada por reflector de alto rendimiento, haz de claro intensivo 16°, índice de reproducción cromática mayor de 95, flujo luminoso 2039 lúmenes, grado de protección IP20. (material) | 1.000 | 3530.16 | 3530.16 |
| mo003 | h | Oficial electricista. (mano de obra) | 0.134 | 80.58 | 10.80 |
| mo102 | h | Ayudante electricista. (mano de obra) | 0.134 | 47.30 | 6.34 |
| % | % | Herramienta menor | 2 % | 3547.30 | 70.95 |
|  |  | Costes directos |  |  | 3618.25 |
