# Luminaria de lámina de acero

- Propiedad del archivo: CYPE INGENIEROS, S.A.
- Formato: FIEBDC-3/2002
- Ámbito geográfico: México
- Divisa: MXN
- Costes indirectos: 3.00 %
- Gastos generales: 13.00 %
- Beneficio industrial: 6.00 %
- IVA: 16.00 %

**III265** Ud Luminaria de lámina de acero, acabado termoesmaltado, de color blanco, no regulable, serie Forum carril precableado, referencia 59801158400FLBM "LLEDÓ", de 68 W, alimentación a 220/240 V y 50-60 Hz, de 124,2x1518x96,3 mm, con lámpara LED no reemplazable LED840, temperatura de color 4000 K, óptica formada por reflector recubierto con aluminio vaporizado, acabado muy brillante, de alto rendimiento, haz de claro extensivo, índice de reproducción cromática mayor de 80, flujo luminoso 7350 lúmenes, grado de protección IP20; instalación sobre carril precableado.
Luminaria de lámina de acero, acabado termoesmaltado, de color blanco, no regulable, serie Forum carril precableado, referencia 59801158400FLBM "LLEDÓ", de 68 W, alimentación a 220/240 V y 50-60 Hz, de 124,2x1518x96,3 mm, con lámpara LED no reemplazable LED840, temperatura de color 4000 K, óptica formada por reflector recubierto con aluminio vaporizado, acabado muy brillante, de alto rendimiento, haz de claro extensivo, índice de reproducción cromática mayor de 80, flujo luminoso 7350 lúmenes, grado de protección IP20; instalación sobre carril precableado.
Incluye: Replanteo. Montaje, conexionado y comprobación de su correcto funcionamiento.
Criterio de cuantificación de proyecto: Número de unidades previstas, según documentación gráfica de Proyecto.
Criterio de cuantificación de obra: Se medirá el número de unidades realmente ejecutadas según especificaciones de Proyecto.
Criterio de valoración económica: El precio no incluye el carril precableado.

| Código | Ud | Descripción | Rendimiento | Precio | Importe |
|---|---|---|---|---|---|
| mt34lle170ba | Ud | Luminaria para carril precableado, de lámina de acero, acabado termoesmaltado, de color blanco, no regulable, serie Forum carril precableado, referencia 59801158400FLBM "LLEDÓ", de 68 W, alimentación a 220/240 V y 50-60 Hz, de 124,2x1518x96,3 mm, con lámpara LED no reemplazable LED840, temperatura de color 4000 K, óptica formada por reflector recubierto con aluminio vaporizado, acabado muy brillante, de alto rendimiento, haz de claro extensivo, índice de reproducción cromática mayor de 80, flujo luminoso 7350 lúmenes, grado de protección IP20. (material) | 1.000 | 6683.70 | 6683.70 |
| mo003 | h | Oficial electricista. (mano de obra) | 0.201 | 80.58 | 16.20 |
| mo102 | h | Ayudante electricista. (mano de obra) | 0.201 | 47.30 | 9.51 |
| % | % | Herramienta menor | 2 % | 6709.41 | 134.19 |
|  |  | Costes directos |  |  | 6843.60 |
