# Coladera para regadera de obra

- Propiedad del archivo: CYPE Ingenieros S.A.
- Formato: FIEBDC-3/2016
- Programa: Generador de precios de la construcción. CYPE Ingenieros, S.A.
- Fecha: 24/05/2024
- Ámbito geográfico: México
- Divisa: MXN
- Costes indirectos: 3 %
- Gastos generales: 13 %
- Beneficio industrial: 6 %
- IVA: 16 %

## I Instalaciones

### IS Evacuación de aguas

#### ISD Ramales

**ISD009** Ud Coladera para regadera de obra.
Coladera con céspol de PVC con rejilla de acero inoxidable de 100x100 mm y salidas vertical y horizontal de 40 mm de diámetro, para desagüe de regadera de obra.
Incluye: Montaje, conexionado y comprobación de su correcto funcionamiento.
Criterio de cuantificación de proyecto: Número de unidades previstas, según documentación gráfica de Proyecto.
Criterio de cuantificación de obra: Se medirá el número de unidades realmente ejecutadas según especificaciones de Proyecto.

| Código | Ud | Descripción | Rendimiento | Precio | Importe |
|---|---|---|---|---|---|
| mt15req010a | Ud | Coladera con céspol de PVC con rejilla de acero inoxidable de 100x100 mm y salidas vertical y horizontal de 40 mm de diámetro, para regadera de obra. (material) | 1 | 268.1 | 268.100 |
| mo008 | h | Oficial plomero. (mano de obra) | 0.205 | 123.28 | 25.272 |
| mo107 | h | Ayudante plomero. (mano de obra) | 0.102 | 72.91 | 7.437 |
| % | % | Herramienta menor | 2 % | 300.809 | 6.016 |
|  |  | Costes directos |  |  | 306.825 |
