# Herraje para microabertura de ventana corrediza, sistema 2000 Perimetral y sistema 4200 Perimetral, "CORTIZO", para ventilación mecánica

- Propiedad del archivo: CYPE INGENIEROS, S.A.
- Formato: FIEBDC-3/2002
- Ámbito geográfico: México
- Divisa: MXN
- Costes indirectos: 3.00 %
- Gastos generales: 13.00 %
- Beneficio industrial: 6.00 %
- IVA: 16.00 %

**IVM011** Ud Herraje para microabertura de ventana corrediza, sistema 2000 Perimetral y sistema 4200 Perimetral, "CORTIZO", para ventilación mecánica.
Suministro y montaje de herraje para microabertura de ventana corrediza, sistema 2000 Perimetral y sistema 4200 Perimetral, "CORTIZO", para ventilación mecánica. Incluso material auxiliar. Totalmente montado.
Incluye: Replanteo. Colocación del herraje de microventilación entre la capa y el marco de la ventana.
Criterio de cuantificación de proyecto: Número de unidades previstas, según documentación gráfica de Proyecto.
Criterio de cuantificación de obra: Se medirá el número de unidades realmente ejecutadas según especificaciones de Proyecto.

| Código | Ud | Descripción | Rendimiento | Precio | Importe |
|---|---|---|---|---|---|
| mt25pfz180a | Ud | Herraje para microabertura de ventana corrediza, sistema 2000 Perimetral y sistema 4200 Perimetral, "CORTIZO". (material) | 1.000 | 26.56 | 26.56 |
| mo018 | h | Oficial 1ª cerrajero. (mano de obra) | 0.088 | 92.60 | 8.15 |
| mo059 | h | Ayudante cerrajero. (mano de obra) | 0.088 | 48.09 | 4.23 |
| % | % | Herramienta menor | 2 % | 38.94 | 0.78 |
|  |  | Costes directos |  |  | 39.72 |
