# Sombrero contra la lluvia de lámina galvanizada

- Propiedad del archivo: CYPE INGENIEROS, S.A.
- Formato: FIEBDC-3/2002
- Ámbito geográfico: México
- Divisa: MXN
- Costes indirectos: 3.00 %
- Gastos generales: 13.00 %
- Beneficio industrial: 6.00 %
- IVA: 16.00 %

**IVM060** Ud Sombrero contra la lluvia de lámina galvanizada, para ducto de salida de 355 mm de diámetro exterior en techumbre inclinada con cobertura de teja, acabado liso, con malla de protección contra la entrada de hojas y pájaros, babero de plomo y cuello de conexión a ducto.
Sombrero contra la lluvia de lámina galvanizada, para ducto de salida de 355 mm de diámetro exterior en techumbre inclinada con cobertura de teja, acabado liso, con malla de protección contra la entrada de hojas y pájaros, babero de plomo y cuello de conexión a ducto.
Incluye: Replanteo. Colocación.
Criterio de cuantificación de proyecto: Número de unidades previstas, según documentación gráfica de Proyecto.
Criterio de cuantificación de obra: Se medirá el número de unidades realmente ejecutadas según especificaciones de Proyecto.

| Código | Ud | Descripción | Rendimiento | Precio | Importe |
|---|---|---|---|---|---|
| mt42svs270ng | Ud | Sombrero contra la lluvia de lámina galvanizada, para ducto de salida de 355 mm de diámetro exterior en techumbre inclinada con cobertura de teja, acabado liso, con malla de protección contra la entrada de hojas y pájaros, babero de plomo y cuello de conexión a ducto. (material) | 1.000 | 6629.48 | 6629.48 |
| mo020 | h | Oficial albañil. (mano de obra) | 0.243 | 78.26 | 19.02 |
| mo112 | h | Peón albañil. (mano de obra) | 0.122 | 46.28 | 5.65 |
| % | % | Herramienta menor | 2 % | 6654.15 | 133.08 |
|  |  | Costes directos |  |  | 6787.23 |
