# Aislamiento térmico en cerramientos de doble capa de mampostería

- Propiedad del archivo: CYPE INGENIEROS, S.A.
- Formato: FIEBDC-3/2002
- Ámbito geográfico: México
- Divisa: MXN
- Costes indirectos: 3.00 %
- Gastos generales: 13.00 %
- Beneficio industrial: 6.00 %
- IVA: 16.00 %

**NAE030** m² Aislamiento térmico en cerramientos de doble capa de mampostería, rellenando el interior de la cámara de aire de 90 mm de espesor medio, por insuflación, desde el exterior, de nódulos de lana de vidrio, no aptos como soporte nutritivo para el desarrollo de hongos ni bacterias, densidad 50 kg/m³ y conductividad térmica 0,035 W/(mK).
Aislamiento térmico en cerramientos de doble capa de mampostería, rellenando el interior de la cámara de aire de 90 mm de espesor medio, por insuflación, desde el exterior, de nódulos de lana de vidrio, no aptos como soporte nutritivo para el desarrollo de hongos ni bacterias, densidad 50 kg/m³ y conductividad térmica 0,035 W/(mK).
Incluye: Inspección endoscópica de la cámara de aire. Realización de taladros en el paramento. Protección de los elementos del entorno que puedan verse afectados durante los trabajos de insuflación. Insuflación del aislamiento. Tapado de los taladros. Limpieza final.
Criterio de cuantificación de proyecto: Superficie medida según documentación gráfica de Proyecto.
Criterio de cuantificación de obra: Se medirá la superficie realmente ejecutada según especificaciones de Proyecto.

| Código | Ud | Descripción | Rendimiento | Precio | Importe |
|---|---|---|---|---|---|
| mt16lvi100p | kg | Nódulos de lana de vidrio no aptos como soporte nutritivo para el desarrollo de hongos ni bacterias, densidad 50 kg/m³ y conductividad térmica 0,035 W/(mK), Euroclase A1 de reacción al fuego, capacidad de absorción de agua a corto plazo <=1 kg/m², calor específico 800 J/kgK y factor de resistencia a la difusión del vapor de agua 1; para relleno de cámaras por insuflación. (material) | 4.550 | 55.66 | 253.25 |
| mt09moe080a | kg | Mortero de cemento, color gris, compuesto de cemento, agregados seleccionados y aditivos, resistencia a compresión de 3 a 7,5 N/mm², absorción de agua por capilaridad menor de 0,2 kg/m² min½. (material) | 0.600 | 2.69 | 1.61 |
| mq08mpa010 | h | Herramienta para insuflación de aislamiento en cámaras de aire. (maquinaria) | 0.108 | 178.47 | 19.27 |
| mo030 | h | Oficial aplicador de productos aislantes. (mano de obra) | 0.225 | 78.26 | 17.61 |
| mo068 | h | Ayudante aplicador de productos aislantes. (mano de obra) | 0.225 | 47.38 | 10.66 |
| % | % | Herramienta menor | 2 % | 302.40 | 6.05 |
|  |  | Costes directos |  |  | 308.45 |
