# Aislamiento térmico de frentes de losa y columnas en fachada, con poliestireno extruido

- Propiedad del archivo: CYPE Ingenieros S.A.
- Formato: FIEBDC-3/2016
- Programa: Generador de precios de la construcción. CYPE Ingenieros, S.A.
- Fecha: 24/05/2024
- Ámbito geográfico: México
- Divisa: MXN
- Costes indirectos: 3 %
- Gastos generales: 13 %
- Beneficio industrial: 6 %
- IVA: 16 %

## N Aislamientos e impermeabilizaciones

### NA Aislamientos térmicos

#### NAJ Puentes térmicos

**NAJ010** m² Aislamiento térmico de frentes de losa y columnas en fachada, con poliestireno extruido.
Aislamiento térmico de frentes de losa y columnas embebidas en el espesor de la fachada, formado por panel rígido de poliestireno extruido, de superficie rugosa acanalada y mecanizado lateral machihembrado y recto, de 40 mm de espesor, resistencia a compresión >= 300 kPa, resistencia térmica 1,2 m²K/W, conductividad térmica 0,034 W/(mK), colocado a tope y clavado con puntas metálicas a la cimbra de la estructura antes de hormigonar.
Incluye: Replanteo y corte del aislante. Fijación del aislante.
Criterio de cuantificación de proyecto: Superficie medida según documentación gráfica de Proyecto.
Criterio de cuantificación de obra: Se medirá la superficie realmente ejecutada según especificaciones de Proyecto.

| Código | Ud | Descripción | Rendimiento | Precio | Importe |
|---|---|---|---|---|---|
| mt16pxa010eaq | m² | Panel rígido de poliestireno extruido, de superficie rugosa acanalada y mecanizado lateral machihembrado y recto, de 40 mm de espesor, resistencia a compresión >= 300 kPa, resistencia térmica 1,2 m²K/W, conductividad térmica 0,034 W/(mK), Euroclase E de reacción al fuego, con código de designación XPS-EN 13164-T2-CS(10/Y)300-DS(70,90)-DLT(2)5-WL(T)0,7-WD(V)3-FTCD1. (material) | 1.05 | 267.48 | 280.854 |
| mt08var070 | kg | Puntas metálicas de cabeza ancha. (material) | 0.15 | 120.39 | 18.059 |
| mo054 | h | Oficial colocador de aislantes. (mano de obra) | 0.207 | 123.28 | 25.519 |
| mo101 | h | Ayudante colocador de aislantes. (mano de obra) | 0.207 | 73.05 | 15.121 |
| % | % | Herramienta menor | 2 % | 339.553 | 6.791 |
|  |  | Costes directos |  |  | 346.344 |

Residuos:
- colocación: mt16pxa010eaq; factor de residuo 0.048
- colocación: mt08var070 Puntas metálicas de cabeza ancha; factor de residuo 0.0045

## Recursos

**mt16pxa010eaq** m² Panel rígido de poliestireno extruido
Datos técnicos: Coste energético 111.135 MJ; Emisión de CO2 3.550 kg; Código LER 17 06 04; Masa del elemento 1.24 kg; Volumen 0.002067 m3
Residuos:
- embalaje: re170203 Plástico. (componente de residuo); rendimiento 0.024 kg; Código LER 17 02 03; Masa del elemento 1 kg; Volumen 0.001667 m3

**mt08var070** kg Puntas metálicas de cabeza ancha
Datos técnicos: Coste energético 9.830 MJ; Emisión de CO2 0.510 kg; Código LER 17 04 05; Masa del elemento 1 kg; Volumen 0.000476 m3
