# Encuentro de techumbre plana no transitable

- Propiedad del archivo: CYPE INGENIEROS, S.A.
- Formato: FIEBDC-3/2002
- Ámbito geográfico: México
- Divisa: MXN
- Costes indirectos: 3.00 %
- Gastos generales: 13.00 %
- Beneficio industrial: 6.00 %
- IVA: 16.00 %

**QAF032** Ud Encuentro de techumbre plana no transitable, no ventilada, con grava, tipo invertida, con coladera de PVC, de salida vertical, de 160 mm de diámetro, rejilla alta de polietileno (paragravillas), fijada con soldadura termoplástica a la membrana impermeabilizante de PVC.
Encuentro de techumbre plana no transitable, no ventilada, con grava, tipo invertida, con coladera de PVC, de salida vertical, de 160 mm de diámetro, rejilla alta de polietileno (paragravillas), fijada con soldadura termoplástica a la membrana impermeabilizante de PVC.
Incluye: Ejecución de rebaje del soporte alrededor de la coladera. Limpieza y preparación de la superficie. Colocación de la pieza de refuerzo. Colocación de la coladera.
Criterio de cuantificación de proyecto: Número de unidades previstas, según documentación gráfica de Proyecto.
Criterio de cuantificación de obra: Se medirá el número de unidades realmente ejecutadas según especificaciones de Proyecto.
Criterio de valoración económica: El precio no incluye la membrana impermeabilizante de PVC.

| Código | Ud | Descripción | Rendimiento | Precio | Importe |
|---|---|---|---|---|---|
| mt15dan100J | Ud | Coladera de PVC, de salida vertical, de 160 mm de diámetro, rejilla alta de polietileno (paragravillas). (material) | 1.000 | 478.20 | 478.20 |
| mo029 | h | Oficial aplicador de membranas y mantos impermeabilizantes. (mano de obra) | 0.137 | 78.26 | 10.72 |
| mo067 | h | Ayudante aplicador de membranas y mantos impermeabilizantes. (mano de obra) | 0.137 | 47.38 | 6.49 |
| mo008 | h | Oficial plomero. (mano de obra) | 0.479 | 80.58 | 38.60 |
| % | % | Herramienta menor | 2 % | 534.01 | 10.68 |
|  |  | Costes directos |  |  | 544.69 |
