# Sustitución de coladera deteriorada de salida horizontal en techumbre plana, por coladera de salida horizontal, de caucho EPDM, con curva para bajante de 80 mm de diámetro

- Propiedad del archivo: CYPE INGENIEROS, S.A.
- Formato: FIEBDC-3/2002
- Ámbito geográfico: México
- Divisa: MXN
- Costes indirectos: 3.00 %
- Gastos generales: 13.00 %
- Beneficio industrial: 6.00 %
- IVA: 16.00 %

**QAW010** Ud Sustitución de coladera deteriorada de salida horizontal en techumbre plana, por coladera de salida horizontal, de caucho EPDM, con curva para bajante de 80 mm de diámetro.
Sustitución de coladera deteriorada de salida vertical en techumbre plana, por coladera de salida horizontal, de caucho EPDM, de 90x90x375 mm, con curva para bajante de 80 mm de diámetro. Incluso retirada de la coladera deteriorado, conexión a la red de saneamiento del edificio, reparación de los desperfectos que se puedan ocasionar en los elementos del entorno que deban mantenerse, limpieza, acopio, retiro y carga manual de escombros sobre camión o contenedor. Totalmente terminado, conexionado y probado.
Incluye: Retirada y acopio del material deteriorado. Limpieza de los restos de obra. Colocación de la nueva coladera. Carga del material desmontado y restos de obra sobre camión o contenedor.
Criterio de cuantificación de proyecto: Número de unidades previstas, según documentación gráfica de Proyecto.
Criterio de cuantificación de obra: Se medirá el número de unidades realmente ejecutadas según especificaciones de Proyecto.

| Código | Ud | Descripción | Rendimiento | Precio | Importe |
|---|---|---|---|---|---|
| mt15acc052a | Ud | Coladera de salida horizontal, de caucho EPDM, de 90x90x375 mm, con curva para bajante de 80 mm de diámetro. (material) | 1.000 | 809.85 | 809.85 |
| mt36tie010ea | m | Tubo de PVC, serie B, de 90 mm de diámetro y 3 mm de espesor, con extremo abocardado. (material) | 1.000 | 68.72 | 68.72 |
| mo008 | h | Oficial plomero. (mano de obra) | 0.438 | 80.58 | 35.29 |
| mo113 | h | Cabo albañil. (mano de obra) | 0.342 | 45.47 | 15.55 |
| % | % | Herramienta menor | 2 % | 929.41 | 18.59 |
|  |  | Costes directos |  |  | 948.00 |
