# Formación de pendientes en techumbre inclinada

- Propiedad del archivo: CYPE INGENIEROS, S.A.
- Formato: FIEBDC-3/2002
- Ámbito geográfico: México
- Divisa: MXN
- Costes indirectos: 3.00 %
- Gastos generales: 13.00 %
- Beneficio industrial: 6.00 %
- IVA: 16.00 %

**QTY040** m² Formación de pendientes en techumbre inclinada, con muros divisorios aligerados de tabique de barro hueco de 24x11,5x9 cm asentado con mortero de cemento, confeccionado en obra, dosificación 1:6, dispuestos cada 80 cm y con 100 cm de altura media, rematados superiormente con maestras de mortero de cemento, confeccionado en obra, dosificación 1:6.
Formación de pendientes en techumbre inclinada, con muros divisorios aligerados de tabique de barro hueco de 24x11,5x9 cm asentado con mortero de cemento, confeccionado en obra, dosificación 1:6, dispuestos cada 80 cm y con 100 cm de altura media, rematados superiormente con maestras de mortero de cemento, confeccionado en obra, dosificación 1:6. Incluso limpieza y preparación de la superficie soporte, replanteo de las pendientes y trazo de limatesas, limahoyas y juntas, resolución de encuentros del faldón con paramentos verticales y relleno de juntas con poliestireno expandido de 2 cm de espesor, huecos de ventilación, ejecución de los muros divisorios aligerados, remate con la maestra superior y cinta de papel.
Incluye: Limpieza y preparación de la superficie soporte. Replanteo de las pendientes y trazo de limatesas, limahoyas y juntas. Ejecución de los muros divisorios aligerados. Maestreado del remate de los muros divisorios aligerados para recibir el tablero. Colocación de las cintas de papel sobre los muros divisorios aligerados.
Criterio de cuantificación de proyecto: Superficie de la techumbre medida en proyección horizontal, según documentación gráfica de Proyecto.
Criterio de cuantificación de obra: Se medirá, en proyección horizontal, la superficie realmente ejecutada según especificaciones de Proyecto.

| Código | Ud | Descripción | Rendimiento | Precio | Importe |
|---|---|---|---|---|---|
| mt04lvc010c | Ud | Tabique de barro hueco doble, para revestir, 24x11,5x9 cm, densidad 780 kg/m³. (material) | 33.000 | 2.01 | 66.33 |
| mt08aaa010a | m³ | Agua. (material) | 0.006 | 20.44 | 0.12 |
| mt01arg005a | t | Arena de cantera, para mortero hecho en obra. (material) | 0.017 | 283.85 | 4.83 |
| mt08cem000f | kg | Cemento gris en sacos. (material) | 2.579 | 2.00 | 5.16 |
| mt13blw200 | m² | Papel kraft. (material) | 0.124 | 3.55 | 0.44 |
| mq06hor010 | h | Revolvedora de concreto. (maquinaria) | 0.008 | 23.07 | 0.18 |
| mo020 | h | Oficial albañil. (mano de obra) | 1.005 | 78.26 | 78.65 |
| mo077 | h | Ayudante albañil. (mano de obra) | 1.118 | 47.38 | 52.97 |
| % | % | Herramienta menor | 2 % | 208.68 | 4.17 |
|  |  | Costes directos |  |  | 212.85 |
