# Tablero de madera de pino hidrofugada, en techumbre inclinada, fijado mecánicamente sobre bastidor estructural (no incluido en este precio)

- Propiedad del archivo: CYPE INGENIEROS, S.A.
- Formato: FIEBDC-3/2002
- Ámbito geográfico: México
- Divisa: MXN
- Costes indirectos: 3.00 %
- Gastos generales: 13.00 %
- Beneficio industrial: 6.00 %
- IVA: 16.00 %

**QTY051** m² Tablero de madera de pino hidrofugada, en techumbre inclinada, fijado mecánicamente sobre bastidor estructural (no incluido en este precio).
Formación de tablero de madera de pino hidrofugada, en techumbre inclinada, fijado mecánicamente sobre bastidor estructural (no incluido en este precio). Incluso parte proporcional de replanteo, corte de las piezas y fijaciones mecánicas.
Incluye: Replanteo. Corte de las piezas. Fijación mecánica de las piezas al soporte.
Criterio de cuantificación de proyecto: Superficie del faldón medida en verdadera magnitud, según documentación gráfica de Proyecto.
Criterio de cuantificación de obra: Se medirá, en verdadera magnitud, la superficie realmente ejecutada según especificaciones de Proyecto.

| Código | Ud | Descripción | Rendimiento | Precio | Importe |
|---|---|---|---|---|---|
| mt13blm010d | m² | Tablero de madera de pino hidrofugada, espesor 22 mm. (material) | 1.100 | 159.41 | 175.35 |
| mt13eag021 | Ud | Tornillo autotaladrante no oxidable para fijación de tableros de madera a soporte en techumbres inclinadas. (material) | 5.000 | 1.21 | 6.05 |
| mo017 | h | Oficial carpintero. (mano de obra) | 0.678 | 84.35 | 57.19 |
| mo058 | h | Ayudante carpintero. (mano de obra) | 0.339 | 43.95 | 14.90 |
| % | % | Herramienta menor | 2 % | 253.49 | 5.07 |
|  |  | Costes directos |  |  | 258.56 |
