# Tablero de panel sándwich machihembrado

- Propiedad del archivo: CYPE INGENIEROS, S.A.
- Formato: FIEBDC-3/2002
- Ámbito geográfico: México
- Divisa: MXN
- Costes indirectos: 3.00 %
- Gastos generales: 13.00 %
- Beneficio industrial: 6.00 %
- IVA: 16.00 %

**QTY052** m² Tablero de panel sándwich machihembrado, compuesto de: cara superior de tablero de aglomerado hidrófugo de 10 mm de espesor, núcleo aislante de espuma de poliestireno extruido de 30 mm de espesor y cara inferior de friso de abeto natural, en techumbre inclinada, fijado mecánicamente sobre bastidor estructural (no incluido en este precio).
Formación de tablero de panel sándwich machihembrado, compuesto de: cara superior de tablero de aglomerado hidrófugo de 10 mm de espesor, núcleo aislante de espuma de poliestireno extruido de 30 mm de espesor y cara inferior de friso de abeto natural, en techumbre inclinada, fijado mecánicamente sobre bastidor estructural (no incluido en este precio). Incluso parte proporcional de replanteo y corte de las piezas, fijaciones mecánicas y sellado de juntas entre placas.
Incluye: Replanteo. Corte de las piezas. Fijación mecánica de las piezas al soporte. Sellado de juntas entre placas.
Criterio de cuantificación de proyecto: Superficie del faldón medida en verdadera magnitud, según documentación gráfica de Proyecto.
Criterio de cuantificación de obra: Se medirá, en verdadera magnitud, la superficie realmente ejecutada según especificaciones de Proyecto.

| Código | Ud | Descripción | Rendimiento | Precio | Importe |
|---|---|---|---|---|---|
| mt13pso010aaa | m² | Panel sándwich machihembrado, compuesto de: cara superior de tablero de aglomerado hidrófugo de 10 mm de espesor, núcleo aislante de espuma de poliestireno extruido de 30 mm de espesor y cara inferior de friso de abeto natural. (material) | 1.100 | 459.46 | 505.41 |
| mt13lpo034b | Ud | Clavo, con arandela. (material) | 5.000 | 0.98 | 4.90 |
| mt13eag030 | m | Banda impermeabilizante autoadhesiva para impermeabilización de juntas entre paneles sándwich de madera en techumbres inclinadas. (material) | 1.000 | 8.10 | 8.10 |
| mo017 | h | Oficial carpintero. (mano de obra) | 0.278 | 84.35 | 23.45 |
| mo058 | h | Ayudante carpintero. (mano de obra) | 0.278 | 43.95 | 12.22 |
| % | % | Herramienta menor | 2 % | 554.08 | 11.08 |
|  |  | Costes directos |  |  | 565.16 |
