# Punto singular para techumbre inclinada de placas asfálticas

- Propiedad del archivo: CYPE Ingenieros S.A.
- Formato: FIEBDC-3/2016
- Programa: Generador de precios de la construcción. CYPE Ingenieros, S.A.
- Fecha: 07/10/2024
- Ámbito geográfico: México
- Divisa: MXN
- Costes indirectos: 3 %
- Gastos generales: 13 %
- Beneficio industrial: 6 %
- IVA: 16 %

## Q Techumbres

### QU Componentes de techumbres inclinadas y curvas

#### QUA De placas asfálticas

**QUA011** m Punto singular para techumbre inclinada de placas asfálticas.
Borde lateral para techumbre inclinada con una pendiente mayor del 10%, con remates laterales, de lámina de acero, de 10 cm de altura, 7 cm de anchura y 2 m de longitud. Incluso accesorios de fijación de las piezas a las placas.
Incluye: Replanteo y colocación de las piezas de remate sobre las láminas de techo. Fijación de las piezas a las placas.
Criterio de cuantificación de proyecto: Longitud medida según documentación gráfica de Proyecto, incrementada en 5 cm a cada lado.
Criterio de cuantificación de obra: Se medirá la longitud realmente ejecutada según especificaciones de Proyecto, incluyendo las entregas en los apoyos.

| Código | Ud | Descripción | Rendimiento | Precio | Importe |
|---|---|---|---|---|---|
| mt13lpo020a | m | Remate lateral, de lámina de acero, de 10 cm de altura, 7 cm de anchura y 2 m de longitud, para techumbre de placas asfálticas. (material) | 1 | 124.38 | 124.380 |
| mt13lpo052c | Ud | Tornillo autorroscante, para la fijación sobre soporte metálico. (material) | 4 | 1.9 | 7.600 |
| mo051 | h | Oficial pailero. (mano de obra) | 0.304 | 125.33 | 38.100 |
| mo098 | h | Ayudante pailero. (mano de obra) | 0.104 | 74.26 | 7.723 |
| % | % | Herramienta menor | 2 % | 177.803 | 3.556 |
|  |  | Costes directos |  |  | 181.359 |

Residuos:
- colocación: mt13lpo052c Tornillo autorroscante, para la fijación sobre soporte metálico; factor de residuo 0.005

## Recursos

**mt13lpo052c** Ud Tornillo autorroscante, para la fijación sobre soporte metálico
Datos técnicos: Coste energético 0.075 MJ; Emisión de CO2 0.005 kg; Código LER 17 04 05; Masa del elemento 0.0076 kg; Volumen 0.000004 m3
Residuos:
- embalaje: re150101 Envases de papel y cartón. (componente de residuo); rendimiento 0.001 kg; Código LER 15 01 01; Masa del elemento 1 kg; Volumen 0.001333 m3
