# Tablero de madera, para formación de faldón en techumbre inclinada

- Propiedad del archivo: CYPE Ingenieros S.A.
- Formato: FIEBDC-3/2016
- Programa: Generador de precios de la construcción. CYPE Ingenieros, S.A.
- Fecha: 03/12/2021
- Ámbito geográfico: México
- Divisa: MXN
- Costes indirectos: 3 %
- Gastos generales: 13 %
- Beneficio industrial: 6 %
- IVA: 16 %

## Q Techumbres

### QU Componentes de techumbres inclinadas

#### QUG Formación de pendientes y faldones

**QUG130** m² Tablero de madera, para formación de faldón en techumbre inclinada.
Tablero estructural triplay de pino insigne (Pinus radiata), para uso exterior, de 18 mm de espesor, fijado mecánicamente sobre soporte discontinuo de madera; para formación de faldón en techumbre inclinada. Incluso tornillos autotaladrantes de cabeza avellanada, de acero galvanizado.
Incluye: Replanteo. Corte de las piezas. Fijación mecánica de las piezas al soporte.
Criterio de cuantificación de proyecto: Superficie del faldón medida en verdadera magnitud, según documentación gráfica de Proyecto.
Criterio de cuantificación de obra: Se medirá, en verdadera magnitud, la superficie realmente ejecutada según especificaciones de Proyecto.

| Código | Ud | Descripción | Rendimiento | Precio | Importe |
|---|---|---|---|---|---|
| mt07tdm060b | m² | Tablero estructural triplay de pino insigne (Pinus radiata), para uso exterior, de 18 mm de espesor, Euroclase D-s2, d0 de reacción al fuego, emisión de formaldehído menor o igual a 0,124 mg/m³ de aire. (material) | 1.05 | 251.88 | 264.474 |
| mt13pst110a | Ud | Tornillo autotaladrante de cabeza avellanada, de acero galvanizado, de 5,5 mm de diámetro y 76 mm de longitud. (material) | 5 | 3.04 | 15.200 |
| mo017 | h | Oficial carpintero. (mano de obra) | 0.251 | 93.94 | 23.579 |
| mo058 | h | Ayudante carpintero. (mano de obra) | 0.251 | 56.63 | 14.214 |
| % | % | Herramienta menor | 2 % | 317.467 | 6.349 |
|  |  | Costes directos |  |  | 323.816 |

Residuos:
- colocación: mt07tdm060b; factor de residuo 0.02796

## Recursos

**mt07tdm060b** m² Tablero estructural triplay de pino insigne (Pinus radiata)
Datos técnicos: Coste energético 694.220 MJ; Emisión de CO2 8.950 kg; Código LER 17 02 01; Masa del elemento 21 kg; Volumen 0.019091 m3
Residuos:
- embalaje: re170203 Plástico. (componente de residuo); rendimiento 0.033 kg; Código LER 17 02 03; Masa del elemento 1 kg; Volumen 0.001667 m3
