# Azulejado con azulejo acabado liso

- Propiedad del archivo: CYPE INGENIEROS, S.A.
- Formato: FIEBDC-3/2002
- Ámbito geográfico: México
- Divisa: MXN
- Costes indirectos: 3.00 %
- Gastos generales: 13.00 %
- Beneficio industrial: 6.00 %
- IVA: 16.00 %

**RAG014** m² Azulejado con azulejo acabado liso, 20x20 cm, 8 €/m², capacidad de absorción de agua E>10%, resistencia al deslizamiento muy baja, colocado sobre una superficie soporte de mortero de cemento u concreto, en paramentos interiores, asentado con adhesivo cementoso de uso exclusivo para interiores, Ci color gris, sin junta (separación entre 1,5 y 3 mm); cantoneras de PVC.
Azulejado con azulejo acabado liso, 20x20 cm, 8 €/m², capacidad de absorción de agua E>10%, con resistencia al deslizamiento muy baja, colocado sobre una superficie soporte de mortero de cemento u concreto, en paramentos interiores, asentado con adhesivo cementoso de uso exclusivo para interiores, Ci sin ninguna característica adicional, color gris, y emboquillado con mortero de juntas cementoso tipo L, color blanco, para juntas de hasta 3 mm. Incluso preparación de la superficie soporte de mortero de cemento u concreto; replanteo, cortes, cantoneras de PVC, y juntas; acabado y limpieza final.
Incluye: Preparación de la superficie soporte. Replanteo de niveles y disposición de baldosas. Colocación de maestras o reglas. Preparación y aplicación del adhesivo. Formación de juntas de movimiento. Colocación de las baldosas. Ejecución de esquinas y rincones. Emboquillado de baldosas. Acabado y limpieza final.
Criterio de cuantificación de proyecto: Superficie medida según documentación gráfica de Proyecto, deduciendo los huecos de superficie mayor de 3 m². No se ha incrementado la cuantificación por roturas y recortes, ya que en la descomposición se ha considerado un 5% más de piezas.
Criterio de cuantificación de obra: Se medirá la superficie realmente ejecutada según especificaciones de Proyecto, deduciendo los huecos de superficie mayor de 3 m².

| Código | Ud | Descripción | Rendimiento | Precio | Importe |
|---|---|---|---|---|---|
| mt09mcr021a | kg | Adhesivo cementoso de uso exclusivo para interiores, Ci, color gris. (material) | 3.000 | 2.88 | 8.64 |
| mt19awa010 | m | Cantonera de PVC en esquinas alicatadas. (material) | 0.500 | 22.36 | 11.18 |
| mt19aba010b800 | m² | Baldosa cerámica de azulejo liso, 20x20 cm, $ 8,00/m², capacidad de absorción de agua E>10%. (material) | 1.050 | 175.69 | 184.47 |
| mt09mcp020bv | kg | Mortero de juntas cementoso tipo L, color blanco, para juntas de hasta 3 mm, compuesto por cemento blanco de alta resistencia y aditivos especiales. (material) | 0.113 | 21.19 | 2.39 |
| mo024 | h | Oficial azulejero. (mano de obra) | 0.445 | 78.26 | 34.83 |
| mo062 | h | Ayudante azulejero. (mano de obra) | 0.445 | 47.38 | 21.08 |
| % | % | Herramienta menor | 2 % | 262.59 | 5.25 |
|  |  | Costes directos |  |  | 267.84 |
