# Azulejado con piezas cerámicas especiales de tipo listel

- Propiedad del archivo: CYPE INGENIEROS, S.A.
- Formato: FIEBDC-3/2002
- Ámbito geográfico: México
- Divisa: MXN
- Costes indirectos: 3.00 %
- Gastos generales: 13.00 %
- Beneficio industrial: 6.00 %
- IVA: 16.00 %

**RAG021** m Azulejado con piezas cerámicas especiales de tipo listel, cenefa u otras "LEVANTINA", de 1 cm de anchura, 5 €/m, colocadas en paramentos interiores con mortero de cemento 1:6, sin junta (separación entre 1,5 y 3 mm).
Suministro y colocación de azulejado con piezas cerámicas especiales de tipo listel, cenefa u otras "LEVANTINA", de 1 cm de anchura, 5 €/m, asentadas con mortero de cemento 1:6, extendido sobre toda la cara posterior de la pieza y ajustado a punta de cuchara, rellenando con el mismo mortero los huecos que pudieran quedar; todo ello previa preparación del paramento soporte con un salpicado con mortero de cemento fluido. Emboquillado con mortero de juntas cementoso, CG1, para junta mínima (entre 1,5 y 3 mm), con la misma tonalidad de las piezas. Incluso parte proporcional de cortes, remates, juntas y piezas especiales.
Incluye: Preparación de la parte de concreto del paramento base con un salpicado previo con mortero de cemento diluido. Amerado de las piezas antes de su colocación por inmersión en agua. Replanteo y colocación de las piezas. Emboquillado. Limpieza del paramento.
Criterio de cuantificación de proyecto: Longitud medida según documentación gráfica de Proyecto, sin incluir huecos de puertas. No se ha incrementado la cuantificación por roturas y recortes, ya que en la descomposición se ha considerado un 5% más de piezas.
Criterio de cuantificación de obra: Se medirá la longitud realmente ejecutada según especificaciones de Proyecto.

| Código | Ud | Descripción | Rendimiento | Precio | Importe |
|---|---|---|---|---|---|
| mt09mor010c | m³ | Mortero de cemento CEM II/B-P 32,5 N tipo M-5, confeccionado en obra con 250 kg/m³ de cemento y una proporción en volumen 1/6. (material) | 0.001 | 1494.41 | 1.49 |
| mt12pcl040a500 | m | Pieza cerámica especial "LEVANTINA", de 1 cm de ancho, para azulejados, $ 5,00/m. (material) | 1.050 | 100.48 | 105.50 |
| mt09mcr060c | kg | Mortero de juntas cementoso, CG1, para junta mínima entre 1,5 y 3 mm. (material) | 0.100 | 9.07 | 0.91 |
| mo024 | h | Oficial azulejero. (mano de obra) | 0.126 | 91.12 | 11.48 |
| mo062 | h | Ayudante azulejero. (mano de obra) | 0.126 | 47.91 | 6.04 |
| % | % | Herramienta menor | 2 % | 125.42 | 2.51 |
|  |  | Costes directos |  |  | 127.93 |
