# Azulejado con baldosas de gres porcelánico de gran formato

- Propiedad del archivo: CYPE INGENIEROS, S.A.
- Formato: FIEBDC-3/2002
- Ámbito geográfico: México
- Divisa: MXN
- Costes indirectos: 3.00 %
- Gastos generales: 13.00 %
- Beneficio industrial: 6.00 %
- IVA: 16.00 %

**RAG041** m² Azulejado con baldosas de gres porcelánico de gran formato, Lámina Porcelánica Techlam® "LEVANTINA", de 3000x1000 mm y 3 mm de espesor, serie Basic, modelo Antracita, acabado brillo, colocadas sobre una superficie soporte de mortero de cemento u concreto, en paramento interior, mediante adhesivo cementoso mejorado, C2 gris, mortero de juntas cementoso con resistencia elevada a la abrasión y absorción de agua reducida, CG2, para junta mínima (entre 1,5 y 3 mm), con la misma tonalidad de las piezas; cantoneras de PVC.
Suministro y colocación de azulejado con baldosas de gres porcelánico de gran formato, Lámina Porcelánica Techlam® "LEVANTINA", de 3000x1000 mm y 3 mm de espesor, serie Basic, modelo Antracita, acabado brillo, asentadas con adhesivo cementoso mejorado, C2 sin ninguna característica adicional, color gris, extendido con llana sobre la superficie soporte, en paramento interior. Incluso parte proporcional de preparación de la superficie soporte de mortero de cemento u concreto, replanteo, cortes, cantoneras de PVC, crucetas de PVC y juntas; emboquillado con mortero de juntas cementoso con resistencia elevada a la abrasión y absorción de agua reducida, CG2, para junta mínima (entre 1,5 y 3 mm), con la misma tonalidad de las piezas; acabado y limpieza final.
Incluye: Preparación de la superficie soporte. Replanteo de niveles y disposición de baldosas. Colocación de maestras o reglas. Preparación y aplicación del adhesivo. Formación de juntas de movimiento. Colocación de las crucetas. Colocación de las baldosas. Ejecución de esquinas. Emboquillado de baldosas. Acabado y limpieza final.
Criterio de cuantificación de proyecto: Superficie medida según documentación gráfica de Proyecto, deduciendo los huecos de superficie mayor de 3 m². No se ha incrementado la cuantificación por roturas y recortes, ya que en la descomposición se ha considerado un 5% más de piezas.
Criterio de cuantificación de obra: Se medirá la superficie realmente ejecutada según especificaciones de Proyecto, deduciendo los huecos de superficie mayor de 3 m².

| Código | Ud | Descripción | Rendimiento | Precio | Importe |
|---|---|---|---|---|---|
| mt09mcr021m | kg | Adhesivo cementoso mejorado, C2, color gris. (material) | 6.000 | 5.31 | 31.86 |
| mt19awa010 | m | Cantonera de PVC en esquinas alicatadas. (material) | 0.500 | 21.66 | 10.83 |
| mt12pcl020aaab | m² | Baldosa de gres porcelánico de gran formato, Lámina Porcelánica Techlam® "LEVANTINA", de 3000x1000 mm y 3 mm de espesor, serie Basic, modelo Antracita, acabado brillo. (material) | 1.050 | 403.01 | 423.16 |
| mt18acc050b | Ud | Crucetas de PVC para separación entre 3 y 15 mm. (material) | 3.333 | 0.41 | 1.37 |
| mt09mcr070a | kg | Mortero de juntas cementoso con resistencia elevada a la abrasión y absorción de agua reducida, CG2, para junta abierta entre 3 y 15 mm. (material) | 1.000 | 12.83 | 12.83 |
| mo024 | h | Oficial azulejero. (mano de obra) | 0.654 | 91.12 | 59.59 |
| mo062 | h | Ayudante azulejero. (mano de obra) | 0.654 | 47.91 | 31.33 |
| % | % | Herramienta menor | 2 % | 570.97 | 11.42 |
|  |  | Costes directos |  |  | 582.39 |
