# Barniz sintético para pisos de madera

- Propiedad del archivo: CYPE Ingenieros S.A.
- Formato: FIEBDC-3/2016
- Programa: Generador de precios de la construcción. CYPE Ingenieros, S.A.
- Fecha: 07/10/2024
- Ámbito geográfico: México
- Divisa: MXN
- Costes indirectos: 3 %
- Gastos generales: 13 %
- Beneficio industrial: 6 %
- IVA: 16 %

## R Revestimientos y lambrines

### RM Pinturas y tratamientos sobre soporte de madera

#### RMB Barnices

**RMB020** m² Barniz sintético para pisos de madera.
Aplicación manual de dos manos de barniz sintético de dos componentes, acabado brillante, sanitario, incoloro, aplicado con brocha, rodillo o pistola, sin diluir, (rendimiento: 0,166 l/m² cada mano); (), sobre superficie de pisos de madera, en interiores.
Criterio de valoración económica: El precio incluye la protección de los elementos del entorno que puedan verse afectados durante los trabajos, pero no incluye la preparación del soporte.
Incluye: Aplicación de una mano de fondo y una mano de acabado.
Criterio de cuantificación de proyecto: Superficie medida según documentación gráfica de Proyecto.
Criterio de cuantificación de obra: Se medirá la superficie realmente ejecutada según especificaciones de Proyecto.

| Código | Ud | Descripción | Rendimiento | Precio | Importe |
|---|---|---|---|---|---|
| mt27bsj070b | l | Barniz sintético de dos componentes para interior, incoloro, acabado brillante, a base de resinas de poliuretano, con resistencia al deslizamiento baja, para aplicar con brocha, rodillo o pistola. (material) | 0.332 | 185.61 | 61.623 |
| mo038 | h | Oficial pintor. (mano de obra) | 0.296 | 121.97 | 36.103 |
| mo076 | h | Ayudante pintor. (mano de obra) | 0.074 | 74.26 | 5.495 |
| % | % | Herramienta menor | 2 % | 103.221 | 2.064 |
|  |  | Costes directos |  |  | 105.285 |

Residuos:
- colocación: mt27bsj070b; factor de residuo 0.055

## Recursos

**mt27bsj070b** l Barniz sintético de dos componentes para interior
Datos técnicos: Coste energético 32.154 MJ; Emisión de CO2 1.909 kg; Código LER 08 01 11; Masa del elemento 1 kg; Volumen 0.001111 m3
Residuos:
- embalaje: re150104 Envases metálicos. (componente de residuo); rendimiento 0.038 kg; Código LER 15 01 04; Masa del elemento 1 kg; Volumen 0.001667 m3
