# Laca

- Propiedad del archivo: CYPE Ingenieros S.A.
- Formato: FIEBDC-3/2016
- Programa: Generador de precios de la construcción. CYPE Ingenieros, S.A.
- Fecha: 09/11/2023
- Ámbito geográfico: México
- Divisa: MXN
- Costes indirectos: 3 %
- Gastos generales: 13 %
- Beneficio industrial: 6 %
- IVA: 16 %

## R Revestimientos y lambrines

### RM Pinturas y tratamientos sobre soporte de madera

#### RML Lacas

**RML010** m² Laca.
Aplicación manual de dos manos de laca nitrocelulósica para interior, color blanco, acabado satinado, diluida con un 20% a 30% de disolvente, (rendimiento: 0,12 l/m² cada mano); previa aplicación de una mano de imprimación tapaporos, diluida con un 20% a 30% de disolvente, (rendimiento: 0,12 l/m²), sobre superficie de barandal de madera, en interiores. Incluso lijado.
Criterio de valoración económica: El precio incluye la protección de los elementos del entorno que puedan verse afectados durante los trabajos.
Incluye: Preparación y limpieza de la superficie soporte. Aplicación de una mano de fondo. Aplicación de dos manos de acabado.
Criterio de cuantificación de proyecto: Superficie medida según documentación gráfica de Proyecto, sin descontar huecos, considerando la superficie que encierran, definida por sus dimensiones máximas, por una sola cara.
Criterio de cuantificación de obra: Se medirá la superficie realmente ejecutada según especificaciones de Proyecto, por una sola cara, considerando la superficie que encierran, definida por sus dimensiones máximas.

| Código | Ud | Descripción | Rendimiento | Precio | Importe |
|---|---|---|---|---|---|
| mt27lwa020 | l | Disolvente especial para lacas. (material) | 0.09 | 70.53 | 6.348 |
| mt27tma020a | l | Imprimación tapaporos. (material) | 0.12 | 445.62 | 53.474 |
| mt27lni010e | l | Laca nitrocelulósica para interior, color blanco, acabado satinado. (material) | 0.24 | 545.86 | 131.006 |
| mo038 | h | Oficial pintor. (mano de obra) | 0.296 | 117.66 | 34.827 |
| mo076 | h | Ayudante pintor. (mano de obra) | 0.296 | 71.65 | 21.208 |
| % | % | Herramienta menor | 2 % | 246.863 | 4.937 |
|  |  | Costes directos |  |  | 251.800 |

Residuos:
- colocación: mt27lwa020 Disolvente especial para lacas; factor de residuo 0.055
- colocación: mt27lni010e Laca nitrocelulósica para interior, color blanco, acabado satinado; factor de residuo 0.0275005

## Recursos

**mt27lwa020** l Disolvente especial para lacas
Datos técnicos: Coste energético 106.374 MJ; Emisión de CO2 15.707 kg; Código LER 08 01 21; Masa del elemento 1.06 kg; Volumen 0.001178 m3
Residuos:
- embalaje: re150104 Envases metálicos. (componente de residuo); rendimiento 0.038 kg; Código LER 15 01 04; Masa del elemento 1 kg; Volumen 0.001667 m3

**mt27lni010e** l Laca nitrocelulósica para interior, color blanco, acabado satinado
Datos técnicos: Coste energético 104.031 MJ; Emisión de CO2 4.719 kg; Código LER 08 01 11; Masa del elemento 0.925 kg; Volumen 0.001028 m3
Residuos:
- embalaje: re150104 Envases metálicos; rendimiento 0.057 kg
