# Pintura plástica con textura lisa

- Propiedad del archivo: CYPE INGENIEROS, S.A.
- Formato: FIEBDC-3/2002
- Ámbito geográfico: México
- Divisa: MXN
- Costes indirectos: 3.00 %
- Gastos generales: 13.00 %
- Beneficio industrial: 6.00 %
- IVA: 16.00 %

**RNP010** m² Pintura plástica con textura lisa, color blanco, acabado mate, sobre soporte prelacado y/o pintado con toda la superficie en buen estado, de metal, lavado a alta presión con agua y una solución de agua y lejía al 10%, aclarado y secado, aplicación de dos manos de acabado con pintura plástica (rendimiento: 0,25 l/m² cada mano).
Formación de capa de pintura plástica con textura lisa, color blanco, acabado mate, sobre soporte de metal, mediante aplicación de dos manos de acabado con pintura plástica, a base de copolímeros acrílicos en dispersión acuosa, dióxido de titanio, pigmentos extendedores seleccionados y pigmentos anticorrosivos, exenta de plomo y de cromatos, con un espesor mínimo de película seca de 240 micras por mano (rendimiento: 0,25 l/m² cada mano). Incluso parte proporcional de preparación del soporte mediante lavado a alta presión con agua y una solución de agua y lejía al 10%, aclarado y secado.
Incluye: Preparación y limpieza del soporte. Aplicación de las manos de acabado.
Criterio de cuantificación de proyecto: Superficie medida según documentación gráfica de Proyecto, con el mismo criterio que el soporte base.
Criterio de cuantificación de obra: Se medirá la superficie realmente ejecutada según especificaciones de Proyecto, con el mismo criterio que el soporte base.

| Código | Ud | Descripción | Rendimiento | Precio | Importe |
|---|---|---|---|---|---|
| mt27pfj130a | l | Solución de agua y lejía al 10%. (material) | 0.300 | 84.91 | 25.47 |
| mt27pir090aa | l | Pintura plástica a base de copolímeros acrílicos en dispersión acuosa, dióxido de titanio, pigmentos extendedores seleccionados y pigmentos anticorrosivos, exenta de plomo y de cromatos, color blanco, acabado mate, textura lisa, antimoho y resistente a los rayos UV, para aplicar pistola. (material) | 0.500 | 238.86 | 119.43 |
| mq07ple010bg | Ud | Renta diaria de cesta elevadora de brazo articulado, motor diesel, de 16 m de altura máxima de trabajo, incluso mantenimiento y seguro de responsabilidad civil. (maquinaria) | 0.012 | 1671.03 | 20.05 |
| mo038 | h | Oficial pintor. (mano de obra) | 0.214 | 82.84 | 17.73 |
| mo076 | h | Ayudante pintor. (mano de obra) | 0.214 | 43.61 | 9.33 |
| % | % | Herramienta menor | 2 % | 192.01 | 3.84 |
|  |  | Costes directos |  |  | 195.85 |
