# Piso de baldosas hidráulicas cuadradas

- Propiedad del archivo: CYPE INGENIEROS, S.A.
- Formato: FIEBDC-3/2002
- Ámbito geográfico: México
- Costes indirectos: 3.00 %
- Gastos generales: 13.00 %
- Beneficio industrial: 6.00 %
- IVA: 16.00 %

**RSC040** m² Piso de baldosas hidráulicas cuadradas, de 10x10 cm, lisa, color a elegir, colocadas con adhesivo cementoso normal, C1 gris, con doble aplicación de adhesivo, emboquilladas con mortero de juntas cementoso, CG1, para junta mínima (entre 1 y 2 mm), y tratamiento superficial mediante aplicación con rodillo de producto impermeabilizante para el sellado de poros.
Suministro e instalación de baldosas hidráulicas cuadradas, de 10x10 cm, lisa, color a elegir, colocadas con adhesivo cementoso normal, C1 sin ninguna característica adicional, color gris, con doble aplicación de adhesivo, emboquilladas con mortero de juntas cementoso, CG1, para junta mínima (entre 1 y 2 mm), y tratamiento superficial mediante aplicación con rodillo de producto impermeabilizante para el sellado de poros; y separadas de 1 a 2 mm entre sí. Incluso replanteo, humectación de las piezas, formación de juntas perimetrales continuas, de anchura no menor de 5 mm, en los límites con paredes, columnas exentas y elevaciones de nivel y, en su caso, juntas de contracción y juntas estructurales o de dilatación existentes en el soporte; relleno de las boquillas con mortero de juntas cementoso, CG1, para junta mínima (entre 1 y 2 mm), aplicación del tratamiento superficial y limpieza final.
Incluye: Replanteo y marcado de niveles. Preparación de las juntas. Extendido de la capa de adhesivo. Aplicación de adhesivo a la cara inferior de la baldosa. Colocación de las baldosas. Humectación y limpieza de la superficie. Relleno de juntas de separación entre baldosas. Limpieza del exceso de material de emboquillado con un paño húmedo. Aplicación del tratamiento superficial.
Criterio de cuantificación de proyecto: Superficie medida según documentación gráfica de Proyecto. No se ha incrementado la cuantificación por roturas y recortes, ya que en la descomposición se ha considerado un 5% más de piezas.
Criterio de cuantificación de obra: Se medirá la superficie realmente ejecutada según especificaciones de Proyecto.

| Código | Ud | Descripción | Rendimiento | Precio | Importe |
|---|---|---|---|---|---|
| mt18bhi020aa | m² | Baldosa hidráulica cuadrada, de 10x10 cm, lisa, color a elegir. (material) | 1.050 | 76.97 | 80.82 |
| mt09mcr021g | kg | Adhesivo cementoso normal, C1, color gris. (material) | 6.000 | 0.26 | 1.56 |
| mt09mcr060d | kg | Mortero de juntas cementoso, CG1, para junta mínima entre 1 y 2 mm. (material) | 0.025 | 0.52 | 0.01 |
| mt18wwa020 | l | Emulsión de resinas para el sellado de poros en pavimentos hidráulicos. (material) | 0.100 | 6.02 | 0.60 |
| mo023 | h | Oficial colocador de pisos. (mano de obra) | 1.091 | 2.24 | 2.44 |
| mo061 | h | Ayudante colocador de pisos. (mano de obra) | 1.091 | 1.18 | 1.29 |
| % | % | Costes directos complementarios | 2 % | 86.72 | 1.73 |
|  |  | Costes directos |  |  | 88.45 |
