# Tapete de entrada metálico

- Propiedad del archivo: CYPE Ingenieros S.A.
- Formato: FIEBDC-3/2016
- Programa: Generador de precios de la construcción. CYPE Ingenieros, S.A.
- Fecha: 13/01/2024
- Ámbito geográfico: México
- Divisa: MXN
- Costes indirectos: 3 %
- Gastos generales: 13 %
- Beneficio industrial: 6 %
- IVA: 16 %

## R Revestimientos y lambrines

### RS Pisos

#### RSF Alfombras y tapetes de entrada

**RSF010** m² Tapete de entrada metálico.
Tapete de entrada formado por perfiles de PVC, de 27 mm de anchura, unidos entre sí mediante elementos de PVC de alta resistencia, distancia entre perfiles 5 mm, acabado superficial con cepillos de nylon de color a elegir, espesor total 22 mm, uso interior y exterior, enrollable, instalado en cajeado de piso formado por foso de 22 mm de profundidad (no incluido en este precio). Incluso preparación de la superficie soporte.
Incluye: Preparación de la superficie soporte. Colocación del tapete de entrada.
Criterio de cuantificación de proyecto: Superficie medida según documentación gráfica de Proyecto.
Criterio de cuantificación de obra: Se medirá la superficie realmente ejecutada según especificaciones de Proyecto.

| Código | Ud | Descripción | Rendimiento | Precio | Importe |
|---|---|---|---|---|---|
| mt18fel100tle | m² | Tapete de entrada formado por perfiles de PVC, de 27 mm de anchura, unidos entre sí mediante elementos de PVC de alta resistencia, distancia entre perfiles 5 mm, acabado superficial con cepillos de nylon de color a elegir, espesor total 22 mm, uso interior y exterior, enrollable, para instalar en cajeado de piso formado por foso de 22 mm de profundidad. (material) | 1 | 8804.84 | 8804.840 |
| mo027 | h | Oficial instalador de alfombras y acabados textiles. (mano de obra) | 0.12 | 117.66 | 14.119 |
| mo065 | h | Ayudante instalador de alfombras y acabados textiles. (mano de obra) | 0.12 | 71.65 | 8.598 |
| % | % | Herramienta menor | 2 % | 8827.557 | 176.551 |
|  |  | Costes directos |  |  | 9004.108 |
