# Zoclo de barro cocido

- Propiedad del archivo: CYPE Ingenieros S.A.
- Formato: FIEBDC-3/2016
- Programa: Generador de precios de la construcción. CYPE Ingenieros, S.A.
- Fecha: 01/03/2023
- Ámbito geográfico: México
- Divisa: MXN
- Costes indirectos: 3 %
- Gastos generales: 13 %
- Beneficio industrial: 6 %
- IVA: 16 %

## R Revestimientos y lambrines

### RS Pisos

#### RSG De baldosas cerámicas

**RSG091** m Zoclo de barro cocido.
Zoclo cerámico de barro cocido, de elaboración manual, 8,5x30 cm, para interiores, asentado con mortero de cemento 1:4. Incluso emboquillado con mortero de cemento 1:4 y limpieza.
Incluye: Replanteo de las piezas. Corte de las piezas y formación de encajes en esquinas y rincones. Colocación del zoclo. Emboquillado. Limpieza del zoclo.
Criterio de cuantificación de proyecto: Longitud medida según documentación gráfica de Proyecto, sin incluir huecos de puertas. No se ha incrementado la cuantificación por roturas y recortes, ya que en la descomposición se ha considerado un 5% más de piezas.
Criterio de cuantificación de obra: Se medirá la longitud realmente ejecutada según especificaciones de Proyecto.

| Código | Ud | Descripción | Rendimiento | Precio | Importe |
|---|---|---|---|---|---|
| mt09mor010e | m³ | Mortero de cemento CEM II/B-P 32,5 N tipo M-10, confeccionado en obra con 380 kg/m³ de cemento y una proporción en volumen 1/4. (material) | 0.003 | 1879.25 | 5.638 |
| mt18rco020a | m | Zoclo cerámico de barro cocido, de elaboración manual, 8,5x30 cm. (material) | 1.05 | 108.98 | 114.429 |
| mo023 | h | Oficial colocador de pisos. (mano de obra) | 0.285 | 107.65 | 30.680 |
| % | % | Herramienta menor | 2 % | 150.747 | 3.015 |
|  |  | Costes directos |  |  | 153.762 |

Residuos:
- colocación: mt09mor010e; factor de residuo 0.012
- colocación: mt18rco020a Zoclo cerámico de barro cocido, de elaboración manual, 8,5x30 cm; factor de residuo 0.07

## Recursos

**mt09mor010e** m³ Mortero de cemento CEM II/B-P 32,5 N tipo M-10
Datos técnicos: Coste energético 3724.000 MJ; Emisión de CO2 323.000 kg; Código LER 17 01 01; Masa del elemento 1900 kg; Volumen 1.266667 m3

**mt18rco020a** m Zoclo cerámico de barro cocido, de elaboración manual, 8,5x30 cm
Datos técnicos: Coste energético 7.576 MJ; Emisión de CO2 0.467 kg; Código LER 17 01 03; Masa del elemento 0.84 kg; Volumen 0.000672 m3
Residuos:
- embalaje: re150101 Envases de papel y cartón. (componente de residuo); rendimiento 0.034 kg; Código LER 15 01 01; Masa del elemento 1 kg; Volumen 0.001333 m3
- embalaje: re170201 Madera. (componente de residuo); rendimiento 0.004 kg; Código LER 17 02 01; Masa del elemento 1 kg; Volumen 0.000909 m3
